# Umbau der alten Fortlufttürme_1.BA
Leistungsbeschreibung (GAEB DA XML 3.3, DA81)
Projekt: K153
Währung: EUR
Vergabeart: Beschränkte Ausschreibung
Erstellt mit: GXML Toolbox V3.3 R20220330, ORCA AVA 27 27.00.00, 12.03.2026

## Projektbeschreibung
Projektbeschreibung

Im Universitätsklinikum Aachen waren in den 24 Ablufttürmen auf der Turmebene 14 (Höhe: 40,25 m über Erdgleiche) 45 Wärmetauscher zur Wärmerückgewinnung installiert.

Aufgrund starker Verunreinigungen, die nicht zu entfernen waren, wurden diese rückgebaut.

Aufgrund ökologischer und ökonomischer Erfordernisse wurden zur Reduzierung der vorzuhaltenden Heiz - und Kühlleistungen spezielle Wärmetauschersysteme (Gegenstromschichtwärmetauscher "GSWT"der Firma SEW) als Ersatz, bereits in 12 Ablufttürmen, eingebaut. Hiermit kann gleichzeitig eine Wärmerückgewinnung (Winter und Übergangszeit) und durch vorgeschaltete Wabenbefeuchter eine adiabatische Kühlung (Sommer) erfolgen.

Das bereits installierte, regenerativ- rekuperative Wärmetauschersystem dient im Winter zur Vorerwärmung der gesamten Außenluft mit ausschließlich der Wärme, welche der verbrauchten Fortluft entzogen wird.

Im Sommer dient dieses System außerdem dazu, die Außenluft "adiabatisch" zu kühlen. Diese energiesparende und FCKW-freie Art der Kühlung erfolgt auf einfache Weise durch Wasserverdunstung in der ohnehin abzuführenden Fortluft.
Die durch den Verdunstungseffekt erzeugte Kälte in der Fortluft wird über das Kreislaufverbundsystem zur Kühlung der Außenluft genutzt. Eine Übertragung von Feuchte auf die Außenluft kann nicht erfolgen. Die Fortluft wird im Fortluftwärmeaustauscher wieder erwärmt und verlässt das Gebäude schwadenfrei.

Die durch die Befeuchtung der Luft erzeugte Verdunstungskälte wird über das Kreislaufverbundsystem (REKU-Netz) zur Vorkühlung der Außenluft verwendet.
Einfriergefahr der Wärmetauscher besteht derzeit nicht, da das gesamte Wärmetauschersystem mit einem Wasserglykolgemisch gefüllt ist. Im Endausbau ist geplant, dieses Gemisch durch Wasser zu ersetzen.

Die großen Komponenten werden ohne Gerüst über die vorhanden Außentreppen zu dem jeweiligen Turm transportiert. Die großen Komponenten müssen vorher zerlegt und in dem Turm wieder zusammengebaut werden.

Grundsätzlich sind folgende Arbeiten auszuführen (der detailierte Leistungsumfang ist dem nachfolgeden LV zu entnehmen):

Schaffung der nötigen Baufreiheit für die Neumontage im jeweiligem Turm (u.a. Abbrucharbeiten, Abtransport Bauschutt, Stahlteile, Türen aus Etage 14).

Transport der neuen Anlagenteile ins Gebäude und von der Etage -3 (Kellergeschoß) durch den Aufzug des Turms A1 zu dem Dach vom Dach zu dem jeweiligen Turm bzw. auf die Etagen 14

Bautechnische Anpassungen

Montage der neuen Anlagenteile (u.a. Paneele, Türen, Rohrleitungen, Pumpen, Armaturen, Schaltschrank, Wabenbefeuchter, Jalousieklappen) in der Etage 14 des entsprechenden Turmes. Montage und Anschluss der Jalousieklappen in der Etage 15 des jeweiligen Turmes.

Reinigung nach erfolgter Neumontage.

Inbetriebnahme und Einstellen der nötigen Parameter.

Abnahme und Übergabe der Anlage.

## Technische Systemdaten
Technische Systemdaten

Techn. Systemdaten je Turm für die nachfolgend beschriebenen Leistungen (Betrieb mit Wasser) im sogenannten Wasserwertverhältnis = 1:1

theoretische Luftleistung
(Abluft je Turm):  2 * 50.000 m³/h

Winterbetrieb:

Temperaturen:
Außenluft:  -12 °C / 90% r. F.
Abluft:  22 °C / 8,4 g/kg tr. L.

Wärmerückgewinnungsleistung mit GSWT Wärmetauscher
im Fortluftturm:  2 * 304 kW

Sommerbetrieb:

Temperaturen:
Außenluft:  32 °C / 11,9 g/kg tr. L.
Abluft:  26 °C / 10,5 g/kg tr. L.

Kälterückgewinnung mit GSWT - Wärmetauscher
im Fortluftturm:  2 * 177 kW
(unter Berücksichtigung der Wärmeabgabe der Ventilatoren aus den Ansaugbauwerken und den Schubventilatoren "+3 Kelvin")

Austauschgrad Fortluft-
GSWT während der Übergangszeit:

Luft / Fluid, mit/ohne Glykol ca:  84 % / 85 %
bei:
Eintrittstemperatur in
Wärmetausch-Rekunetz  t wasser ein = 9°C,
Ablufttemperatur  t luft ein = 25°C

Die Anlage ist gefüllt mit :
(20 % Monoethylenglykol Tech, und als Inhibitor: Varidos Fsk, der Fa. Schilling Chemie)

Im Endausbau wird das Hauptrohrleitungssystem (REKU-Netz) auf reinen Wasserbetrieb umgestellt.

## Hinweis: Planungsfabrikate
Hinweis: Planungsfabrikate

Sofern im Leistungsverzeichnis bei einzelnen Positionen auf Produkte eines bestimmten Herstellers und / oder Typs verwiesen wird und der Zusatz "oder gleichwertig" enthalten ist, handelt es sich jeweils um die Nennung eines Planungsfabrikates. Andere Fabrikate, die den in den jeweiligen Positionen vorgegebenen technischen Spezifikationen entsprechen, können unbeschränkt angeboten werden.

Die gewählten Produkte / Fabrikate sind jeweils voll funktionsfähig in die
vorhandene Bestandsanlage ohne zusätzl. Schnittstelle zu integrieren

## Allgemeiner Hinweistext UKA
Allgemeiner Hinweistext UKA

Aufgrund der Vielzahl der technischen Verknüpfungen und der langen Wege im Klinikum ist es nicht möglich, jede eventuell erforderliche Leistung bis ins Detail zu beschreiben.

Punktfolgen in den Beschreibungen des Leistungsverzeichnisses sind vom Bieter auszufüllen (Bieterangaben).

Der Auftragnehmer hat sich vor Ausführung der Arbeiten über die Lage von Leitungen, Kabeln, Kanälen u. ä. beim Auftraggeber zu informieren.

Das Universitätsklinikum ist belegt und in Nutzung.
Eine Unterbrechung der Nutzung infolge von Transport- und Montageaktivitäten erfolgt nicht.
Jede Einschränkung des Klinikbetriebs ist nur nach vorhergehender Abstimmug mit dem Nutzer und dem Betreiberpersonal möglich

Die mit der Ausführung der Arbeiten verbundenen Geräuschbelästigungen sind auf ein Mindestmaß zu reduzieren.
Sämtliche Bohrungen in Decken sowie Nebenbereichen sind ausschließlich im Kernbohr- bzw. Nassbohrverfahren durchzuführen - dies ist in die EPs einzukalkulieren.

Besonders geräuschintensive Arbeiten sind in Abstimmung mit den Nutzern (durch die örtliche Bauleitung) in speziell festgelegten Zeiten durchzuführen.

Aktivitäten, die kostengünstiger, jedoch mit einem hohen sicherheitstechnischen Risiko verbunden sind, werden nicht zugelassen.

Rechtzeitig vor Beginn der Arbeiten hat der AN alle für den reibungslosen Einbau und den ordnungsgemäßen Betrieb erforderlichen Angaben zu machen und alle erforderlichen Montagezeichnungen, Schaltschemata und Berechnungen in 3facher Ausfertigung zur Genehmigung vorzulegen.

Die Leistungen der einzelnen Positionen umfassen immer die Lieferung frei Verwendungsstelle und die Montage, wenn in der Leistungsbeschreibung ausdrücklich nichts anderes beschrieben ist.

Baustelleneinrichtung:

Einrichtung eines Baubüros und Lagerflächen:

Im Bereich Steinbergweg stehen Bürocontainer und Lagercontainer zur Anmietung. Der AN kann bei ukafacilities die aktuelle Belegung der Anmietcontainer erfragen. Eine möglichst frühzeitige Anmietung ist empfehlenswert.

Räume innerhalb des Klinikgebäudes dürfen nicht für Aufenthaltszwecke oder als Materiallager verwendet werden.
Eine Haftung des Bauherrn für Verluste oder Schäden jeglicher Art ist ausgeschlossen.

Bei der Kalkulation für Transporte sind zu berücksichtigen:
Die Kosten des Transports der Materialien, Geräte, Gerüste und Werkzeuge - auch die zusätzlichen Kosten für einen erhöhten Arbeitsaufwand infolge Teilung der Geräte und Materialien zur Gewichtsreduzierung und aus Transportgründen - bis hin zur Verwendungsstelle sind mit den Einheitspreisen abgegolten.

Eine besondere Vergütung erfolgt nicht.

Transportwege:
Zum Betreten der einzelnen Demontage- und Montagebereiche in den Installationsgeschosssen und Technikzentralen in den Türmen sind Schlüssel zum Öffnen der jeweiligen Bereichstüren erforderlich.

Hierzu ist mit dem beiliegenden Schlüssel-Berechtigungsschein persönlich ein Ausweis mit Lichtbild gegen 20,00€ Pfand im Magazin des UK Aachen (EG, bei B5) zu beantragen.

Nach Erhalt des Ausweises und Vorlage des o. a. Schlüsselberechtigungsscheines können die benötigten Schlüssel am Schlüsselkasten (Nordseite, bei D3) selbstständig in einem Zeitfenster von 07:00 bis 18:00 Uhr abgeholt werden.

Die erhaltenen Schlüssel sind täglich am Schlüsselkasten wieder abzugeben und können dort am darauf folgenden Tag (Tag für Tag) wieder bis zum Ende der Bauarbeiten abgeholt werden.

Ist es notwendig, andere Außen- bzw. Bereichstüren des Gebäudes aus Transport- bzw. Arbeitsgründen zu öffnen, ist rechtzeitig (min. 24 h vorher) über die Bauleitung bei der Abt. Sicherheit des Klinikums ein entsprechender Antrag zu stellen.
Die Transportarbeiten sind dabei so zu organisieren, dass die Außentüren nur so kurz wie eben nötig geöffnet bleiben.
Türen mit elektronischen Schlössern sind sofort nach Nutzung der Tür direkt wieder zu verschließen.

Für Material- und Werkzeugtransporte, die aus dem Gebäude erfolgen, werden besondere Passierscheine ausgestellt, die dann dem Pförtner bzw. der Aufsicht vorgezeigt werden müssen.

Sämtliche anderen Außentüren des UKA sind aus Sicherheitsgründen geschlossen und werden nicht geöffnet.
Die dadurch entstehenden Wegezeiten sind in der Kalkulation mit zu berücksichtigen.

Bei allen Schweiß-, Schleif-, Löt- oder Trennarbeiten ist die Fremdfirmenrichtlinie des UKA zu berücksichtigen. Rechtzeitig vor Beginn der Arbeiten ist die Durchführung anzuzeigen und bei der Bauleitung ein Genehmigungsschein einzuholen.
Bei Nichtbeachtung der v. g. Richtlinien und Arbeiten ohne gültige Erlaubnisschein haftet der AN alleine für alle daraus entstehenden Schäden.

Zum Zwecke der Kostenkontrolle verpflichtet sich der AN dazu, die Bauleitung bzw. den Bauherrn rechtzeitig zu informieren, falls absehbar wird, dass es zu einer Überschreitung der beauftragten Kosten (einschl.
Nachträge) kommt. In diesem Falle sind auch die zu erwartenden Endkosten überschlagsmäßig vom AN zu benennen und seitens des AG ggf. als Nachtrag zu beauftragen.

Sofern ein Artikel seitens des Herstellers kostenneutral in verschiedenen Ausführungen verfügbar ist und sich daraus keine Unterschiede in der Montageleistung ergeben (Dekoraufdrucke, Farbpalette, etc.), oder wenn in einer LV-Position eine Auswahl verschiedener Ausführungen gezielt abgefragt ist, so ist grundsätzlich vor der Materialbestellung eine Freigabe der Ausführung bei der Bauleitung einzuholen, bzw. eine Bemusterung durchzuführen.

Alle Maße sind vor Beginn der Arbeiten bzw. vor Anfertigen der Werkstattpläne und der Materialbestellung vom AN vor Ort selbstverantwortlich zu überprüfen bzw. fertig zu stellen.

Zu beachten:

Die elektrischen Anschlüsse, sowohl für die Spannungsversorgung, als auch für die Steuerung /Regelung sind aus den Geräten auf Klemme für den bauseitigen Anschluss herauszuführen. Die interne Verdrahtung hierfür ist betriebsbereit herzustellen und durch den AN eigenverantwortlich auf korrekte Funktion zu überprüfen.

Für alle in diesem LV beschriebenen Anlagen wird dazu bauseits nur eine Zuleitung mit offenem Kabelende bzw. für steckerfertige Geräte eine entsprechende Steckdose bereitgestellt. Der Zuleitungsanschluss im jeweiligen Gerät ist Bestandteil dieser Ausschreibung.
Weiterhin sind auch alle internen Verkabelungen zwischen den Zentralgeräten und der dazugehörigen Peripherie steuer- und energieseitig vollständig im Rahmen dieses LVs betriebsfertig, einschließlich Befestigungsmaterial zu erstellen.
Die Mitbenutzung bauseitiger Kabelwege kann nach Abstimmung möglich sein, ist aber grundsätzlich nicht vorgesehen.

Für eine bessere Kalkulation hinsichtlich der örtlichen Gegebenheiten und Einbausituationen wird dem AN eine beispielhafte Begehung im Gebäude empfohlen.

Der AN ist verpflichtet, die Richtlinie für die Durchführung von Arbeiten beim Einsatz von Fremdfirmen im Universitätsklinikum Aachen in der aktuelle Fassung einzuhalten, siehe folgender Link:
https://www.ukaachen.de/fileadmin/files/global/vorstand/809-02-06_Fremdfirmenrichtlinie.pdf

Dem Leistungsverzeichnis ist ein Topografieplan/Zuwegungsplan beigelegt, die Einbringwege vom Containerdorf zur Baustelle ist in der Kalkulation zu berücksichtigen.

Montageplanung:

Die Montageplanung wird vom AN komplett durchgeführt und ist in den Einheitspreisen berücksichtigt.
Genaue Revisionspläne können nicht zur Verfügung gestellt werden.
Örtliche Aufmaße am Bau (vorhandene Installationen) bzw. Montage-Anpassungen vor Ort sind mit den Einheitspreisen abgegolten.
Die Montageplanung umfasst alle erforderlichen Ausarbeitungen und Berechnungen.

Freigabe der Montage- und Schaltschrankpläne:

Die Montagepläne (schwarz-weiß Pausen) sind vor Montagebeginn in 3facher Ausfertigung dem UKA (Abteilung Klimatechnik) bzw. der örtlichen Bauleitung zur Ausführungsfreigabe in Auto-CAD und ELA-Pläne gemäß beiliegendem Pflichtenheft einzureichen. Dazu gehören ebenfalls die ELA-Pläne für die Kabel- und Leitungspläne.

Einen genehmigten Satz erhält der AN zurück.

Revisionsunterlagen:

Die Revisionsunterlagen sind gemäß der VDI-Richtlinie 6026 Blatt 1 zu erstellen und 2-fach in Papierform in Ordnern geheftet dem AG zu übergeben.

Zusätzlich sind alle Unterlagen auf Datenträger als USB-Stick 4-fach dem AG und 1-fach dem Planungsbüro zu übergeben.

Für das Gewerk Sanitär gilt darüber hinaus, dass die Revisionsunterlagen gemäß Vorgaben des GB-GT. Siehe Checkliste / Ordnerstruktur zu erstellen sind.

Zusätzlich sind alle Zeichnungen und graphische Unterlagen auf Datenträger als USB-Stick vorzulegen.

Bei der Zeichnungserstellung sind die beiliegenden Pflichtenhefte des UKA, mit den "Vorgaben für die Fremdvergabe von rechnergestüzten Dokumentationen des Universitätsklinikums Aachen" strikt einzuhalten.

Die Erstellung der Revisionsunterlagen einschl. der endgültigen Layerstruktur sind mit der Projektleitung CAD beim UKA abzustimmen, eine Musterdokumentation ist vor Beginn der Arbeiten zu erstellen und von der Projektleitung abnehmen zu lassen.
Die Unterschrift der Projektleitung CAD beim UKA ist eine Voraussetzung für die Abnahme der Maßnahme.

Es sind mittels Auto - CAD zu erstellen:
- Übersichts- und Aufstellungspläne
- Leitungsführung - Grundrisspläne
- Installationsgeschosspläne - Leitungsführung
- Trassenpläne etc.

Die Architekturpläne und Ist - Leitungspläne werden - soweit vorhanden - von dem AG zur Verfügung gestellt.

Abstimmungen und Arbeitssicherheit:

Die Richtlinien für die Durchführung von Arbeiten beim Einsatz von Fremdfirmen im Universitätsklinikum Aachen werden Vertragsbestandteil und sind per Unterschrift vom AN zu bestätigen.

Entsorgung:

Die Entsorgung des Abfalls hat streng nach den Angaben des EVM-Blattes 241 der Vorbemerkungen zu erfolgen.

Über die Entsorgung von asbesthaltigen oder KMF-haltigen Komponenten sind die Entsorgungsnachweise jeweils alle 2 Wochen einzureichen.

Spezifische Ausführungsbestimmungen:

Für einzelne Bestandteile der Anfrage sind folgende Ausführungsbestimmungen zu gewährleisten:

Die einzelnen Anlagenteile und Geräte sind so einzubauen, dass Wartungs- und Reparaturarbeiten ungehindert möglich sind.

Alle verwendeten Baustoffe sind durch Lieferscheine und Prüfzeugnisse der örtlichen Bauleitung auf Verlangen nachzuweisen. Alle nicht genormten Bauteile sind durch deutsche Prüfzeugnisse anerkannter Prüfstellen nachzuweisen und durch den AG schriftlich zur Ausführung freizugeben.

Sämtliche Einbauteile (z. B. Armaturen) sind gesondert zu befestigen, um Kräfteeinwirkungen auf die Leitungen durch Bedienen der Armaturen zu vermeiden.

Anschlüsse an Maschinen, Armaturen und Wärmetauscher müssen für Revisionsarbeiten ohne Zerstörung von Bauteilen demontierbar und wieder montierbar sein.

Alle Hauptkomponenten wie Pumpen, Stellmotoren, Armaturen, Ventilatoren, Motoren, Generatoren, Speicher etc. sind durch die im Leistungsverzeichnis vorgesehenen Bezeichnungsschilder (entsprechend den Vorgaben des AG) zu beschriften. Des Weiteren sind die Stellungsfunktionen an Ventilen und Mischern sowie die Strömungsrichtung der Stoffströme in Rohrleitungen (Heizungswasser, Gas, Abgas, Öl etc.) hinreichend und deutlich zu kennzeichnen.

Für sämtliche Einbauteile ist eine Umgebungstemperatur von 40°C zugrunde zulegen. Wird vom AN eine höhere Temperatur erwartet, so hat er darauf bereits im Angebot hinzuweisen und eine entsprechende Lösung anzubieten.

Allgemeine Geschäftbedingungen:
dem Angebot darf aufgrund der Bestimmungen der öffentlichen Ausschreibung keine allgemeinen Geschäftsbedinungen des Bieters beigelegt werden.

Termine:

Folgende Termine werden bei Auftragserteilung abgestimmt:
- Fertigstellung der Montagepläne
- Vorlage abgestimmter Montageterminplan
- Vorlage Bescheinigungen über die Bestellung der Komponenten
- Inbetriebnahmen der Komponenten
- Fertigstellungstermin

## Allgemeiner Kalkulationshinweis
Allgemeiner Kalkulationshinweis:

In die jeweiligen Positionen dieser Preisanfrage sind
generell alle folgenden Leistungen einzukalkulieren, sofern diese nicht separat abgefragt oder ausgeschlossen werden:

- Material- und Werkzeugtransporte
- Überprüfen der bauseitigen Unterlagen
- vollständige Lieferung der Einzelteile, Einbringung,Vertragen auf der Baustelle zur Verwendungsstelle,Zusammensetzen der Teile, komplette,betriebsbereite Montage und Inbetriebnahme
- Anschluss an Kanäle und Rohrleitungen (z.B. Schweiß-,  Löt-, Verpressarbeiten, herstellen von  Flanschverbindungen) einschl. allerVerbindungs-, Dicht- und Befestigungsmittel,
- Anbringung sowie Auflegen der ggf. erforderlichenelektrischen  Anschlüsse
- Schutz- und Sicherheitsmaßnahmen
- Werkzeuggestellung
- Montagehilfen und Hebezeuge
- Spesen und Fahrgelder
- Baustellenkontrolle, Überwachung der Monteure,
- Bautagebuch
- Entsorgungsnachweisdokumentation für schadstoffhaltige Abfälle
- Aufmaße
- Versicherungen
- Werkstatt- und Montagepläne
- Bauablauf- und Terminpläne
- Koordination und Abstimmung mit allen anderengleichzeitig an der Baumaßnahme beteiligten Firmen
- Regelmäßige Teilnahme an den Baubesprechungen(mindestens 1 x wöchentlich) während der Zeit derAusführung der angebotenen Lieferungen und Leistungen

Wird in einer Position eine Teilleistung wie z. B. die Programmierung oder eine besondere Montageart nochmals zur Verdeutlichung des Sachverhaltes zusätzlich erwähnt, bedeutet dies nicht den Ausschluss von anderen zu erbringenden und einzukalkulierenden Teilleistungen in dieser oder anderen Positionen

## Allgemeiner Kalkulationshinweis Dämmung schadstoffhaltige Arbeitsbereiche
Allgemeiner Kalkulationshinweis Dämmung & schadstoffhaltige Arbeitsbereiche

In die jeweiligen Positionen dieser Preisanfrage sind
generell alle folgenden Leistungen einzukalkulieren:

- Material- und Werkzeugtransporte
- Lieferung und Benutzung der erforderlichen Sonder-PSA  für die Arbeiten nach TRGS 519 bzw. 521 inausreichender Zahl über die gesamte Bauzeit
- Hohe Installationsrate im Installations- bzw.Technikgeschossen
- Durch Schadstoffsanierungen kann es während der
  Baumaßnahme zu Unterbrechungen kommen.
- Es ist zu beachten, dass die Arbeiten im laufenden Betrieb durchgeführt werden.
- Überprüfen der bauseitigen Unterlagen
- Baustelleneinrichtung und -räumung
- Arbeitstägliche Baustellenreinigung mit geeignetenSauggeräten (Staubklasse H)
- Kehrverbot! (In Schadstoffbelasteten Arbeitsbereichen  darf nicht mit einem Besen gearbeitet werden.Sämtliche Stoffe werden mit einem geeigneten Saugeraufgenommen.
- vollständige Lieferung der Einzelteile, Einbringung,Vertragen auf der Baustelle zur Verwendungsstelle,Zusammensetzen der Teile, komplette Montage
- Anschluss an Kanäle und Rohrleitungen einschl. allerVerbindungs-, Dicht- und Befestigungsmittel,
- Schutz- und Sicherheitsmaßnahmen
- Wiederholtes Kontrollieren derAbschottungsbestandteile
- Wiederholtes Nachabdichten der defektenAbschottungseinrichtungsbestandteile
- Werkzeuggestellung
- Gerüste, Montagehilfen und Hebezeuge
- Arbeitsunterbrechung durch Freimessung nach Reinigung
- Spesen und Fahrgelder
- Baustellenkontrolle, Überwachung der Monteure,
- Bautagebuch
- Entsorgungsnachweisdokumentation fürschadstoffhaltige Abfälle
- Aufmaße
- Versicherungen
- Werkstatt- und Montagepläne
- Bauablauf- und Terminpläne
- Koordination und Abstimmung mit allen anderengleichzeitig an der Baumaßnahme beteiligten Firmen
- Regelmäßige Teilnahme an den Baubesprechungen(mindestens 1 x wöchentlich) während der Zeit derAusführung der angebotenen Lieferungen und Leistungen

Alle Maße sind vor Beginn der Arbeiten bzw. vor Anfertigen der Werkstattpläne und der Materialbestellung vom AN vor Ort selbstverantwortlich zu überprüfen bzw. fertig zu stellen.

## Hinweis Rückbau / Sanierung schadstoffhaltiger Bauteile
Hinweis Rückbau / Sanierung schadstoffhaltiger Bauteile

Innerhalb des UKA sind Asbest- und KMF-haltige Materialien verbaut (Wärmedämmungen, Brandschutzklappen etc.).

Da nicht ausgeschlossen werden kann, dass vorhandene Luftkanäle und Wickelfalzrohre KMF-haltige Isolierungen enthalten sind folgende Hinweise zu beachten:

- Alle zur technischen Durchführung der Sanierungsarbeiten und zur Entsorgung der Materialien einzuholenden Genehmigungen bzw. einzureichenden Anzeigen bei den zuständigen Behörden sind mindestens 7 Tage vor Arbeitsbeginn bei der Bauleitung vorzulegen und durch den AN herbeizuführen. Diese Aufwendungen sind in die Pauschale/Einheitspreiseinzurechnen.

- Der Bieter muss mit seinem Angebot seine Qualifikation zur Ausführung der Leistungen nachweisen durch Vorlage von Zertifikaten als Fachbetrieb für Umgang/Ausbau/Entsorgung mit Asbest und Mineralfasern (TRGS 519,  TRGS 521) sowie für Arbeiten in kontaminierten Bereichen (Sachkunde nach BGR128/TRGS 524).
- Technische Ausführungsgrundlagen sind die zu den Leistungen gehörigen Gesetze, Verordnungen, Richtlinien, Bestimmungen und Normen in den jeweilsgültigen Fassungen.
- Vor Ausführung der Leistungen hat der AN eigenverantwortlich zu prüfen, ob auf dem Baugelände bzw. im Baustellenbereich Versorgungsleitungen, Kabel oder Entsorgungsleitungen verlegt sind, die zu schützen sind. Der AN hat sich frühzeitig in entsprechende Pläne einweisen zu lassen.
- Arbeitszeiten: Da der Klinikbetrieb weiterläuft sind die Arbeitszeiten der Klinikvorgabe einzuhalten.

## Hinweis zur Entsorgung schadstoffhaltiger Bauteile
Hinweis zur Entsorgung schadstoffhaltiger Bauteile

- Die Rückbaumassen sind in Abfallarten zu separieren gem. Abfallverzeichnisverordnung (AVV) zu klassifizieren.
- Die Beseitigung der separierten Abfallfraktionen hat gem. Kreislaufwirtschaftsgesetz (KrWG) zu erfolgen. Die örtlich geltende Satzung über die Abfallentsorgung ist zu beachten.
- Der AN gibt unmittelbar nach Beauftragung im Rahmen eines zu erstellenden baustellenbezogenen, konkreten Entsorgungsplanes seine vorgesehenen abfallfraktionsspezifischen Transport- und Entsorgungswege an und holt die entsprechenden behördlichen Genehmigungen ein. Von den vorgesehenen Deponien/Verwertungsstellen legt er ebenfalls die Annahmebestätigungen für die entsprechenden Stoffe/Schadstoffe vor.
- Dieser vorgenannte Entsorgungsplan muss eine Massenermittlung aller anfallenden Rückbaumaterialien enthalten und ist der örtlichen Bauüberwachung spätestens 2 Wochen vor Maßnahmenbeginn vorzulegen. Dieses Konzept wird nicht separat vergütet, sondern ist in den Pauschalpreis einzurechnen.
- Der Nachweis der entsorgten Materialien ist vom AN gemäß der "Verordnung über die Nachweisführung beider Entsorgung von Abfällen" (NachwV) zu erbringen.
- Spätestens 4 Wochen nach Abschluss der Arbeiten ist der örtlichen Bauüberwachung des AGs vom AN eine Mengenbilanz aller tatsächlich entsorgten Materialien inkl. zugehörigen Entsorgungsnachweisen vorzulegen.
- durch einen vom AG beauftragten Sachverständigen/ Schadstofflabor wird die Schadstoffsanierung nach TRGS betreut und überwacht.

## Hinweis zur Montage der Bauteile
An den Wänden mit asbesthaltigen Faserzementplatten dürfen keine Montagen vorgenommen werden.

Der Schaltschrank,
und die Trennstation sollen womölich auf den Boden aufgeständert werden.

Alternativ können Komponenten wie der Schaltschrank, die Trennstation sowie die Rohrbefestigungen von der Decke abgehängt werden.

Der genaue Standort des Schaltschranks und der Trennstation wird nach der Vergabe in Abstimmung mit dem GBGT-SG und GBGT-RLT individuell für jeden Turm festgelegt.

## Hinweis Preisanpassungen
Hinweis Preisanpassungen

Preisanpassungen müssen beantragt werden, sind frühestens nach 12 Monaten und unter folgenden
Voraussetzungen möglich:

1. Die Ankündigung erfolgt mind. 3 Monate im Voraus

2. Die Beantragung wird formal beim Vertragspartner eingereicht und begründet.

3. Die Begründung beruht auf der Urkalkulation, mit Bezug / in Verbindung zu dem dann gültigen
Baupreisindex des Statistischen Bundesamtes.

4. Bei Stoffpreiserhöhungen: Der Nachweis über die tatsächlichen Einkaufskosten und die Versicherung des
Unternehmens, dass etwaige Rückvergütungen oder Nachlässe des Baustofflieferanten o.ä. abgezogen
sind, wird mitgeliefert.

## Hinweis Ein- und Ausbringung der Materialien in die Fortlufttürme
Beim Materialtransport sind die Vorgaben des UKA/ukaf gemäß der Baustellen- und Logistikordnung unbedingt zu beachten (siehe Anhang).
- Der Transport des Materials erfolgt ausschließlich über den Aufzug im Turm A1 und über den im Anhang  markierten Weg. Dieser stellt den einzigen zugelassenen Zugang zur Dachfläche dar. Jeder Materialtransport ist im Vorfeld mit dem UKA abzustimmen.
- Neues sowie demontiertes Material darf ausschließlich auf der im Anhang 01 markierten Fläche auf dem Dach gelagert werden. Dabei sind erforderlich Schutzmaßnahmen zu treffen.
- Vom Dach aus werden die Materialien auf die jeweiligen Türme verteilt.
- Für die Türme der Reihen A, C und D erfolgt der Transport vom Dach bis zum 14. Obergeschoss durch Industriekletterer mithilfe eines Kettenzugs, der am Stahlträger auf Ebene 14 befestigt wird. Der Transport ist entsprechend fachgerecht abzusichern.
- Bei der B-Reihe besteht kein direkter Zugang vom Dach zum Stahlträger, da die Stahltreppe teilweise seitlich am Turm montiert ist. In diesem Fall müssen die Bauteile so vorbereitet werden, dass sie über die Stahltreppe vom Dach bis zum 14. Obergeschoss transportiert werden können. Auch hier erfolgt der Transport durch Industriekletterer und muss fachgerecht abgesichert werden. Der erhöhte Aufwand ist zu berücksichtigen.
- Demontierte Bauteile werden vom 14. Obergeschoss zum Dach (10. OG) durch Industriekletterer transportiert und anschließend zur Lagerfläche auf dem Dach gebracht. Dort werden sie in die vorgesehenen Müllbehälter sortiert. Bei der B-Reihe erfolgt dieser Rücktransport ebenfalls über die Außentreppe.
- Der Zugang für das Personal zur Dachfläche erfolgt ausschließlich über den Aufzug im Turm C4 bis zum 9. OG. Von dort führt eine Treppe auf das Dach.
- Die zusätzlichen Kosten, die sich aus den oben genannten Punkten ergeben, sind im folgenden Leistungsverzeichnis gesondert ausgeschrieben.

## Hinweis zum Bauablauf
- Die Türme B1 + B2 versorgen den OP- Bereich und können nicht gleichzeitig abgeschaltet werden.
- Nebeneinanderliegende Türme können nicht gleichzeitig abgeschaltet werden (Bsp.: C4 + C5 oder C5 + D5)
- Im Terminplan ist die Abschaltung von jeweils nur einem Turm auf der Süd- und einem Turm auf der Nordseite vorzusehen.
- Insgesamt können nicht mehr als 2 Türme gleichzeitig abgeschaltet werden.

## Anlagen
Anlagen

Die folgenden Anlagen sind Bestandteil des Leistungsverzeichnisses und bei der Kalkulation zu berücksichtigen

01- Baustelleneinrichtungsfläche vom Dach

02- Übersichtsplan

03- Schema Fortlufttürme REKU-Anlage

04- Schema Fortlufttürme Befeuchtung

05- Schema Wasserversorgung

06- Draufsicht und Schnitt Etage 14/ 15 Anlagenmontage, A2/ B2/ C3

07- Draufsicht und Schnitt Etage 14/ 15 Anlagenmontage, A3/ B1/D4

08- Grundriss Etage 14 und 15, Hochbauarbeiten,

09- Qualitätsanforderungen Schweißnähte, Rohrstatik

10- Baustellen- und Baulogistikordnung

11- GB GT Fremdfirmenrichtlinie

12- Material-Transportweg

## 01 Umbau der alten Fortlufttürme 1. BA: A2, A3, B1, B2, C3, D4

### Titel 01 Baustelleneinrichtung

#### Bereich 01.01 Baustelleneinrichtung

*Hinweis: Vorbemerkungen zu Baustelleneinrichtung*
Der Bieter ist verpflichtet, spätestens 10 Arbeitstage nach Auftragserteilung einen verbindlichen Baustellen- einrichtungsplan vorzulegen.

Der Plan muss insbesondere folgende Angaben enthalten:
- Anzahl und Lage der Baustellenunterkünfte, Magazine und
  Lagerplätze
- Standorte von sonstigen stationären Baumaschinen und
  Anlagen
- Wege für den Geh- und Fahrverkehr,
- Anzahl und Lage der Versorgungsanlagen (Strom, Wasser,
  Gas) für die Baustelle,
- Entsorgungseinrichtungen
Dieser Plan ist mit der Bauleitung abzustimmen und verbindlich einzuhalten.
Zur Beurteilung der Grundstücksbeschaffenheit und der Situation im öffentlichen Straßenraum soll sich jeder Bieter durch Besichtigung Kenntnis verschaffen.
Nachforderungen aufgrund Unkenntnis der örtlichen Gegebenheiten werden nicht anerkannt.

Zu den Nebenleistungen gehört das Herstellen von Meterrissen in Räumen und in jeder Etage:
1 Metallplakette sowie 3 Kunststoffplaketten als fest verankerte Meterrisse.

Allgemeines
Die hier ausgeschriebene Baustelleneinrichtung beinhaltet Leistungen, die für die Erbringung der ausgeschriebenen Bauleistungen durch den Bieter erforderlich sind sowie Leistungen, die gemäß Baustellenverordnung als gemeinsam genutzte Sicherungseinrichtungen aller Gewerke auf der Baustelle vorgesehen sind.

**01.01.10 Baustelleneinrichtung**
Einrichten, betriebssicheres Unterhalten, Reinigung und Räumen der Baustelle, Abfallcontainer und Entsorgungskosten für die Abfälle aus der Erbringung der vertraglichen Bauleistungen des AN einschl. Lagerräume, Personal- und Aufenthaltsräumen (z. B. Container) außerhalb der Baustelle auf dem ausgewiesenen Gelände (siehe Vorbemerkungen).

An- und Abtransport sowie das Vorhalten aller während der Bauzeit erforderlichen, ortsfesten und mobilen Geräte, Hebezeuge sowie Arbeits- und Schutzgerüste bis 15 m Höhe, innerhalb und außerhalb des Gebäudes.

Schutzmaßnahmen, Einrichtungen und Hilfsbauten zur Herstellung und Sicherung der vertraglichen Bauleistungen. Eingeschlossen ist das Unterhalten der vom AN genutzten Flächen der (nach Baustelleneinrichtungsplan) zugewiesenen und genutzten Lagerplätze und seiner Zuwegungen.

Abrechnung prozentual entsprechend der Bauzeit.

Durch die besondere örtliche Situation im Bereich des Klinikums Aachen (angrenzend laufender Krankenhaus- und Technikbetrieb) sind der Baustelleneinrichtungsplan, die örtlichen Anforderungen für die Verkehrsführung, Abgasbeseitigung, Stellflächen, Arbeitszeiten etc. nach Vorgaben der Bauleitung zwingend anzuwenden und einzuhalten.

Die Baustelleneinrichtungsfläche wird bauseits hergerichtet und später durch die örtliche Bauleitung den Firmen zugewiesen.
Auf der Fläche können dann Material- und Schuttcontainer aufgestellt werden.
Büro und Mannschaftscontainer sind hier nicht zugelassen.
Material darf nicht lose gelagert werden.
Das Parken ist auf der Fläche nicht zulässig. Ausreichende Parkflächen stehen gegenüber auf dem APAG Parkplatz kostenpflichtig zu Verfügung.

Der Zugang zu den Baustellen kann dem Anhang entnommen werden.
Die Zugänge zu den Baustellen sind mittels Kartenleser bzw. durch  den Betrieb möglich.
Eine Freischaltung der Mitarbeiter auf dem Sonderausweis Fremdfirma wird auch über die örtliche Bauleitung ermöglicht.
Menge: 6,000 psch

**01.01.20 Absperrung aus Flatterband**
Absperrung aus Flatterband einschließlich der dazugehörigen Aufstellkonstruktion liefern, aufstellen und nach Ende der Bauzeit wieder entfernen.
Menge: 30,000 m

**01.01.30 Bautenschutzmatte, zeitlich begrenzt**
aus recyceltem Schaumstoff, Dicke 10 mm,
in Bahnen, lose auf Dachabdichtung verlegen, fugenlos,

die Matten sind zu liefern, auszulegen und nach Angabe der Bauleitung wieder zu beseitigen,
Menge: 15,000 m²

### Titel 02 Anlagentechnik

#### Bereich 02.01 Demontage

**Ausführungsbeschreibung 1 Demontagearbeiten**
*Demontagearbeiten*
Die im nachfolgenden beschriebenen Demontagearbeiten
verstehen sich einschließlich Stromlosschalten und
Trennen sämtlicher Zuleitungen.

Vor der fachgerechten Entsorgung der demontierten
Anlagenkomponenten ist Rücksprache mit der örtlichen
Fachbauleitung bezüglich der Wiederverwendbarkeit zu
führen.

Alle Demontagearbeiten der vorhandenen
Elektroinstallation sowie Betriebsmittel sind mit
einzukalkulieren.

Alle Positionen sind einschl. Demontage, Abtransport,
ggf. Zwischenlagerung, und Entsorgung (auf Nachweis)
anzubieten. Alle extern anfallenden Entsorgungskosten,
oder Vergütungen für Wertstoffe (Altmetall) sind
einzukalkulieren.

In den entsprechenden Einheitspreisen sind die
kompletten Demontage- und Abklemmarbeiten sowie die
tägliche Schuttbeseitigung und die fachgerechte
Entsorgung mit einzukalkulieren.

Vorhandene Strom- und Steuerleitungen, die nicht erneut
angeschlossen werden, sind bis zum Einspeisepunkt
zurück zu bauen und fachgerecht zu entsorgen.

Die Demontage und Entsorgung ist fachgerecht durchzuführen.

**Ausführungsbeschreibung 2 Vor Beginn der Demontagearbeiten**
*Vor Beginn der Demontagearbeiten*
sind die provisorischen Umstellungsarbeiten nach Absprache mit der Bauleitung bzw. dem Bauherrn durchzuführen. Es ist zu berücksichtigen, dass Betriebsunterbrechungen in der Wärme- und Wasserversorgung nur kurzzeitig möglich sind und die Arbeiten ggf. außerhalb der üblichen Arbeitszeit ausgeführt werden müssen.

Die im nachfolgenden beschriebenen Demontagearbeiten verstehen sich einschließlich Trennen sämtlicher Zuleitungen, Demontage der entsprechenden Komponenten und Ausbringen aus dem Gebäude. Anfallender Schutt und sämtliche demontierte Materialien sind sach- und fachgerecht abzutransportieren und zu entsorgen.

**02.01.10 Demontage der alten Bauteile**
Demontage und Entsorgung der alten Bauteile einschl. der Befestigungen und Zuleitungen im Fortluftturm wie folgt.

- Trinkwasserleitungen bis DN 32:inkl. Armaturen, Befestigung und Dämmung: Länge: 30 m
- Abwasserleitungen bis DN 65:inkl. Bodeneinläufe, Befestigung und Dämmung: Länge: 20m
- Rohrleitungen des REKU-Netzes bis DN 150:inkl. Armature, Flanschverbindug, Befestigung und Dämmung: Länge: 30 m
-Schaltschrank inkl. Befestigung und Anschlusskabel
- Strom und Steuerverkabelung: Länge 30 m
-Wabenbefeuchtereinheit inkl. Memberan, Gehäuse, Wanne und Verteiler: 2 Einheiten
-Pumpe inkl. Absperrung, Regelventile und Frequenzumrichter und Drehzahlregler
Menge: 6,000 psch

#### Bereich 02.02 Wärmeübertrager, Befeuchter und Zubehör

**02.02.10 Pumpen- und Armaturenbaugruppe (PAG)**
Pumpen- und Armaturenbaugruppe (PAG) zur Gewährleistung der Systemfunktionen, mit allen für den Betrieb des Systems erforderlichen Bauteilen, kompl. im Werk vorgerüstet, im Einzelnen bestehend aus folgenden Komponenten:
Grundeinheit für das GSWT®-System
auf stabiler, umlaufender und offener Profilrahmenkonstruktion aus Vierkantprofilen einschließlich sämtlicher zur Aufnahme der u.g. Bauteile erforderlichen Befestigungsmaterialien, Halterungen etc., mit Zinkstaubfarbe grundiert und lackiert in Farbton RAL 3020 (rot)
kompl. vorgerüstet und im Werk geprüft und wie folgt bestückt:
Inline-Kreiselpumpe in vertikaler Bauart, normalsaugend, einschI. integriertem Frequenzumrichter und digitalem PI-Regler sowie werkseitig montiertem Drucksensor. Anschlussspannung 3 x 400 V (ab 1,5 kW), 50 Hz, IP 55. Kopf- und Fußstück in Grauguss, Hydraulik aus Chrom-Nickel-Stahl.
Gleitringdichtung, glykolbeständig, Anschluss zur Kompaktbauweise.
Motorklappen
Sonderflanschen in kompakter Bauform
Manometer Pumpendruck-/Saugseite, 4 Thermometer, Schmutzfänger, Manometer Differenzdruckkontrolle Schmutzfänger, Füll- und Entleerungseinrichtungen, Glykolsammelbehälter zur Aufnahme der Wasser-Glykolfüllung der Baugruppe, Absperrarmaturen sowie Form- und Verbindungselemente
Aufteilung der Fluidströme für die zwei sep. Fortluftzonen, bestehend aus
Absperrventile
kompl. interne Wärme- und Schwitzwasserdämmung nach Erfordernis

(Bei der Dämmungsausführung ist darauf zu achten, dass nur Dämmung mit der Baustoffklasse A eingesetzt werden dürfen)

Alle Regelventileinheiten in Sonderausführung optimal abgestimmt auf das GSWT®-System
Sämtliche Medienanschlüsse einschließlich Absperrungen für die bauseitige externe Verrohrung sind an der Oberseite herausgeführt.
Abmessungen der Baugruppe einschI. untenstehender Erweiterungseinheiten:
Breite x Tiefe ca.:  1.000 mm x 450 mm
Bauhöhe ca.:  2.000 mm

Fabrikat: SEW-Kempen
Typ: PAG 30000/100/FU/RRG

oder gleichwertig

Das Produkt/ Fabrikat ist voll funktionsfähig in die vorhandene Bestandsanlage ohne zusätzliche Schnittstellen zu integrieren.

Lieferung der vorgerüsteten PAG-Bauteile, Transport zur Verwendungsstelle und Endmontage
Menge: 6,000 St

**02.02.20 Oberflächenbefeuchtereinheit zur indirekt adiabatischen Verdunstungskühlung**
Oberflächenbefeuchtereinheit zur indirekt adiabatischen Verdunstungskühlung, bestehend aus einer Wabenbefeuchtereinheit, Bauform, zum wassersparenden Betrieb mit Trinkwasser ohne Umwälzung und ohne Wasseraufbereitung. Beleuchtung durch Verdunstung im reinen Frischwasserbetrieb bei minimaler Wassermenge, ohne Versprühung, einfache De-/Wiedermontage

Einheit bestehend aus:
imprägnierten, korrosionsbeständigen Glasfiberkasetten in Edelstahlrahmen eingefasst, leicht demontierbar und reinigungsfähig, in Sonderabm. Zur maximalen Ausnutzung der Anströmfläche, Betrieb ohne Tropfenabscheider
Aufbau zweistufig, mit einem separaten, vorgeschalteten Opferbefeuchter, für eine höhere Standzeit des Hauptbefeuchters.
eine separate Zulaufbaugruppe zur wassersparenden Regelung
Überlaufüberwachung Kondensatwanne
einschI. Bimetallthermometer KI.1,O Lufteintritt sowie ein Feuchtefühler
Lufteintritt
einschI. Einbausatz Mat. 1.4301 zum Einbau des Befeuchters in den
Abluftturm, einschI. der erforderlichen Einbauwinkel und Abschottbleche, Kondensat- und Reinigungswanne mit Anschlussstutzen zum bauseitigen Siphon und Kanalanschluss, Anschluss bis zur Gerätegrenze geführt
Technische Daten:
Luftleistung:  50.000 m³/h
Nennbefeuchtungsgrad, insg.:  95 %
Betriebsgewicht ca.:  500 kg
Druckverlust 20°C/50% r.F. ca.:  110 Pa
Sommerauslegungsfall:
Lufteintrittszustand (Abluft):  26,0°C / 10,5 g/kg
Luftaustrittszustand, ca.:  19,5°C / 13,5 g/kg
Nennwasserverbrauch einschI.
Abschlämmenge:  330 l/h
Wasserqualität:  Stadtwasser unbehandelt <10°dH
Länge in Luftrichtung WBF/Wanne ca. 360/510 mm
B x H (innen licht) ca.  2.525 x 2.245 mm

Fabrikat: SEW-Kempen
Typ: WBF 50000/4,31/88/100+200/G2

oder gleichwertig

Das Produkt/ Fabrikat ist voll funktionsfähig in die vorhandene Bestandsanlage ohne zusätzliche Schnittstellen zu integrieren.

liefern und vor Ort montieren
Menge: 12,000 St

**02.02.30 Systemerweiterung für das GSWT®-System**
Systemerweiterung für das GSWT®-System zur Verknüpfung des GSWT®-Systems mit der Gebäudeleittechnik des UKA über BACnet-IP bestehend aus einer Anschlussmöglichkeit an der DDC-Steuerung für die Übertragung aller SEW®-Messwerte und sämtlicher Einzelstörmeldungen über das Bussignal, Adressierung und Programmierung erfolgt über das bauseitige Bussystem. Die Übertragung der betriebstechnisch relevanten Signale (Betriebsanforderungen und Sammelstörmeldungen) erfolgt aus Gründen der Betriebssicherheit über herkömmliche pot.-freie Signale.
inkl. integriertem 15" LCD Monitor

Fabrikat: SEW-Kempen
Typ: S7/Bacnet

oder gleichwertig

Das Produkt/ Fabrikat ist voll funktionsfähig in die vorhandene Bestandsanlage ohne zusätzliche Schnittstellen zu integrieren.
Menge: 6,000 St

**02.02.40 Ethylen-Glykolfüllung**
Ethylen-Glykolfüllung der GSWT-Systeme je Turm, einschl. Korrosionsschutzmittel und vollständiger Vermischung
Füllen und Entlüften der Wärmetauschereinheiten, unter Verwendung baus. Ethylen-Glykolgemisch
(Schilling Chemie, 20% Glykolanteil)

Fabrikat der Planung:
Fabrikat: Schilling Chemie
Typ: Varidos Fsk 20%

oder gleichwertig

Das Produkt/ Fabrikat ist voll funktionsfähig in die vorhandene Bestandsanlage ohne zusätzliche Schnittstellen zu integrieren.
Menge: 6,000 m³

**02.02.50 Inbetriebnahme**
Die hydrlaulische und elektrische Inbetriebnahme der  GSWT-Fortluft-Einheit, der PAG und der ASE erfolgt in Zusammenarbeit mit der ausführenden Anlagenbaufirma, dem MSR- Auftragnehmer und Mitarbeitern des Technischen Betriebes einschl. Einstellung und Überprüfung der Anlagenfunktionen sowie Einweisung und Übergabe an den Technischen Betrieb.
Menge: 6,000 psch

**02.02.60 Revisionsunterlagen**
*** Pauschalposition
Erstellen von Revisionsunterlagen in analoger und digitaler Form, nach Vorgabe des GB-GT.

Für das Gewerk Sanitär gilt, dass die Revisionsunterlagen gemäß Vorgaben des GB-GT. Siehe Checkliste / Ordnerstruktur zu erstellen sind.

Abrechnung 1 psch für alle 6 Fortlufttürme
Menge: 1,000 psch

#### Bereich 02.03 Raumlufttechnische Anlagen

*Hinweis: Jalousieklappen mit Federrücklaufmotor*
Zur Verhinderung von Einfrieren der wassergefüllten GSWT-Wärmetauscher bei abgeschalteten Fortluft-Ventilatoren im Winter werden in die Fortlufttürme auf der Etage 15 Jalousieklappen mit Federrücklaufmotoren eingebaut.

Pro Fortlufttur gibt es zur Ost- und zur Westseite je eine Fortluftöffnung (je Wärmetauscher eine Fortluftöffnung). Je Fortluftöffnung sind zwei Jalousieklappe nebeneinander (Flansch an Flansch) in Luftrichtung vor einen Mauervorsprung anzubringen. Der Federrücklaufmotor der in Luftrichtung links installierten Jalousieklappe soll in Luftrichtung links liegen, der Federrücklaufmotor der in Luftrichtung rechts installierten Jalousieklappe soll in Luftrichtung rechts positioniert werden. Daher sind insgesamt die Hälfte der Jalousieklappen mit linksliegendem Federrücklaufmotor ausgeschrieben und die restliche Hälfte mit rechtsliegendem Federrücklaufmotor.

Die Installation der Jalousieklappen am Stahlrahmen 4mm erfolgt mittels Gewindebohrungen.

**02.03.10 Jalousieklappen mit Federrücklaufmotor rechts**
Jalousieklappen in rechteckiger Bauform zur Volumenstrom- und Druckregelung sowie zum luftdichten Absperren von Luftleitungen und Öffnungen in Wänden und Decken. Einsetzbar für Kanaldrücke bis 1000 Pa. Funktionsfähige Einheit, bestehend aus dem Gehäuse, strömungsgerechten Lamellen und der Klappenmechanik. Beidseitig geeignet zum Anbau von Luftleitungsprofilen. Position der Lamellen von außen durch Kerbung in den Achsen erkennbar. Leckluftstrom bei geschlossener Jalousieklappe nach EN 1751, Klasse 1-2. Gehäuse-Leckluftstrom nach EN 1751, Klasse C.

VARIANTE:
Klassifizierung:  Klasse 1-2 höhere Leckage
Material:  Stahl verzinkt
Ausführung:  Flanschlochung beidseitig,
  Messing-Lagerbuchsen
Bedienseite:  Rechts
Breite:  1000
Höhe:  1335
Einbaurahmen:  ohne
Anbauteile:  Federrücklaufantrieb mit Hilfsschalter,
  NF24A-S2
Klappenstellung: drucklos / stromlos zu
Oberfläche:  Grundausführung

DETAILS ZUM ANBAUTEIL:
Federrücklaufmotor 24V, stromlos zu.
Fabrikat:  Belimo
Typ:  NF24A-S2
Hinweis: Kein Fabrikatsabweichung bei Antrieb möglich!

PRODUKTDATEN:
V  25000 m³/h
Va  5,3 m/s
Δp  43 Pa
LWA  53 dB(A)
Gewicht  41,0 Kg
Anzahl Lamellen 8
min. Drehmoment 10 Nm

Fabrikat der Planung: TROX GmbH
Serie: JZ-HL-G-M/1000x1335/ZF03/NC

oder gleichwertig

Das Produkt/ Fabrikat ist voll funktionsfähig in die vorhandene Bestandsanlage ohne zusätzliche Schnittstellen zu integrieren.

gewähltes Fabrikat/Typ: '............................'
  (vom Bieter einzutragen)
Menge: 12,000 St
Zeitansatz: 1,00

**02.03.20 Jalousieklappen mit Federrücklaufmotor links**
Jalousieklappen in rechteckiger Bauform zur Volumenstrom- und Druckregelung sowie zum luftdichten Absperren von Luftleitungen und Öffnungen in Wänden und Decken. Einsetzbar für Kanaldrücke bis 1000 Pa. Funktionsfähige Einheit, bestehend aus dem Gehäuse, strömungsgerechten Lamellen und der Klappenmechanik. Beidseitig geeignet zum Anbau von Luftleitungsprofilen. Position der Lamellen von außen durch Kerbung in den Achsen erkennbar. Leckluftstrom bei geschlossener Jalousieklappe nach EN 1751, Klasse 1-2. Gehäuse-Leckluftstrom nach EN 1751, Klasse C.

VARIANTE:
Klassifizierung:  Klasse 1-2 höhere Leckage
Material:  Stahl verzinkt
Ausführung:  Flanschlochung beidseitig,
  Messing-Lagerbuchsen
Bedienseite:  Links
Breite:  1000
Höhe:  1335
Einbaurahmen:  ohne
Anbauteile:  Federrücklaufantrieb mit Hilfsschalter,
  NF24A-S2
Klappenstellung: drucklos / stromlos zu
Oberfläche:  Grundausführung

DETAILS ZUM ANBAUTEIL:
Federrücklaufmotor 24V, stromlos zu.
Fabrikat:  Belimo
Typ:  NF24A-S2
Hinweis: Kein Fabrikatsabweichung bei Antrieb möglich!

PRODUKTDATEN:
V  25000 m³/h
Va  5,3 m/s
Δp  43 Pa
LWA  53 dB(A)
Gewicht  41,0 Kg
Anzahl Lamellen 8
min. Drehmoment 10 Nm

Fabrikat der Planung: TROX GmbH
Serie: JZ-HL-G-M/1000x1335/ZF03/NC

oder gleichwertig

Das Produkt/ Fabrikat ist voll funktionsfähig in die vorhandene Bestandsanlage ohne zusätzliche Schnittstellen zu integrieren.

gewähltes Fabrikat/Typ: '............................'
  (vom Bieter einzutragen)
Menge: 12,000 St
Zeitansatz: 1,00

*Hinweis: Blech zur Flansch-an-Flansch-Installation der Jalousieklappen*

**02.03.30 Blechstücke zur Flansch-an-Flansch-Installation der Jalousieklappen**
Blechdicke:  1 mm

Material:  Stahlblech, verzinkt

inkl. Befestigungsmaterial, Bohrungen

liefern undmontieren
Menge: 2,000 m²

**02.03.40 L 90 Bekleidung Luftleitung bis Kantenlänge B = 1600 mm/H = 1000 mm**
L90 Bekleidung von Stahlblech-Lüftungsleitungen nach Arbeitsblatt 470.1, bestehend aus 35 mm Silikat-Brandschutzbauplatte, Rohdichte ca. 490 kg/m³, nicht brennbar, DIN 4102-A1, in einschaligem Aufbau.

Vor der Montage ist ein amtliches Prüfzertifikat vorzulegen.

Die Montage- und Verarbeitungsanleitungen des jeweiligen Herstellers sind zu beachten

z. B. Fabrikat/Typ:  Promat/Promatect LS

oder gleichwertig

Das Produkt/ Fabrikat ist voll funktionsfähig in die vorhandene Bestandsanlage ohne zusätzliche Schnittstellen zu integrieren.

gewähltes Fabrikat/Typ:
  (vom Bieter einzutragen)
Menge: 2,000 m²

*Hinweis: Stahlrahmen zur Verankerung der Jalousieklappen in Etage 15*

**02.03.50 Befestigungskonstruktion zur Verankerung der Jalousieklappen in Etage 15**
Umlaufende stabile Blechkonstruktion aus
diversen gekanteten Blechprofilen aus
verzinktem Stahlblech vor Ort angepasst
an die lichten Abmessungen der
Forluftkammer von B x H ca. 2.620 mm x
1.630 mm.

In der Mitte zwischen den Jalousieklappen
werden zwei Stahlstützen aus verzinktem
Rechteckrohr 40 x 40 mm montiert und
mit Befestigungswinkeln an Decke und
Fußboden verankert. Die Höhe der
Stahlstützen wird vor Ort an die lichte
Höhe der Fortluftkammer angepasst.

Der Abstand der senkrechten Stahlsützen
zueinander beträgt ca 420 mm licht.
Zwischen diesen Stahlsützen wird eine
luftdichte Stahltüre von B x H 400 x 1.300
mm montiert ( in separater NT angeboten)
um weiterhin einen Zugang zur
Fortluftöffnung zu ermöglichen.

Die Befestigung der Jalousieklappen
erfolgt mit verzinketen Sechskant
Gewindeschrauben. Die dafür
erforderlichen Löcher und
Gewindebohrungen in den Abschottungen
und den Flanschen der Jalousieklappen
werden in ausreichender Anzahl vor Ort
erstellt.

Die Verankerung der umlaufenden
Blechprofile in Betonwände, Decke und
Boden erfolgt mit Stahldübeln mit
Sechskantschrauben.
Menge: 12,000 St
Zeitansatz: 17,00

#### Bereich 02.04 MSR-Technik

**02.04.10 Anschlussschalteinheit und Schaltschrankanlage als Stand- oder Wandschrank**
Anschlussschalteinheit und Schaltschrankanlage als Stand-oder Wandschrank für die Regelung und Steuerung des zuvor beschriebenen hocheffizienten Gegenstrom- Schicht- Wärmetauschersystems unter Beachtung der zusätzlichen technischen Vertragsbedingungen zu einer Systemeinheit komplett verdrahtet.
Die Kabeleinführungen in den Schaltschrank erfolgen gemäß UKA-Hausstandard von unten.

Ausführung:

Massive Stahlblechkonstruktion
Mindest- Blechstärke:  2mm
Fronttüren sind mit mindestens 3 Scharnieren und mit umlaufender Gummidichtung auszuführen.
Als Eingangsschalter in die Verteilung ist ein Hauptschalter entsprechend der Gesamtleistung einzubauen.
Als Schaltschrankschloss ist ein 3-Schangenschloss mit mindestens 3 Zuhaltungen und vorgerichtet zum Einbau eines Profilzylinders für ein zentrales Schliesssystem der ME zu montieren.
Verdrahtungen haben in abgedeckten Kabelkanälen mit einer max. 80 % Belegung zu erfolgen.
Die komplette Verdrahtung für den Schaltschrank ist flexibel auszuführen.
Für flexible Leitungen sind Quetschkabelschuhe vorzusehen.
Für abgehende Kabel bezeichnete Reihenklemmen in kriechstromfenster Ausführung nach DIN 53580 einzubauen.
Hierbei sind die Querschnitte der abgehenden Kabel besonders zu berücksichtigen.
Alle N- Kreise (MP) sind über bezeichnete Nulleitertrennklemmen zu bilden.
Alle PE- Abgänge (Schutzleiter) sind mit separaten bezeichneten Schutzleiterklemmen, welche auf den Klemmleisten den Abgängen zugeordnet sind, auszuführen.
Gehäuse und Fronttüren sind an geeigneter Stelle durch eine CU- Litze in die Erdungsmaßnahmen mit einzubauen.
Sämtliche Einbauteile sowie alle Abgangsklemmen sind dauerhaft in Übereinstimmung mit den Stromlaufplänen zu bezeichnen.

Einbau Überspannung-Feinschutz Typ lll und Überspannungsableiter Typ II bestehend aus:
1 x Überspannungschutz Modul Fabrikat Phoenix TTC-6P-T3-24DC-PT-I oder vergleichbares
1 x Melde Modul Fabrikat Phoenix TTC-6-FMRS-PT
1 x Überspannungsableiter Typ II
Fabrikat Phoenix VAL-SEC-T2-3S-350-FM
oder vergleichbares
- Verdrahtungsmaterial und Kleinmaterial

Inkl. Spannungsabgang zur Versorgung der Kemper-Station. In die Spannungsversorgung ist ein Reperaturschalter mit Meldekontakt vorzusehen. Störmeldungsaufschaltung Kemperstation bis zur GLTSiemens Desigo CC via Bacnet IP.

Die Bezeichnung aller Frontgeräte hat mit gravierten Kunststoffschildern, welche geklebt befestigt sein müssen, zu erfolgen.
Für die Aufbewahrung von technischen Unterlagen ist eine Stecktasche im Schaltschrank vorzusehen.
Die Kabeleinführungen erfolgen prinzipiell über PG- Verschraubungen.
Einführung von oben.
Zugentlastung für abgehende Kabel ist vorzusehen.
Die Lackierung muss mindestens aus einer Rostschutzlackierung und einer Fertiglackierung bestehen.

Farbe:
Rahmen:  hellgrau
Türen :  hellgrau
  RAL 7035

Einbau der Regelungs- und Steuerteile:

Die Regel- und Steuerteile sind komplett einzubauen und flexibel zu verdrahten.
Schalteinheit zur stetigen Optimierung der Wasserumlaufmengen und zur Bereitstellung einer max. System- Wärmeübertragungsleistung sowie Steuerung und Überwachung der adiabatischen Kühleinrichtung komplett auf Montageplatte fertig verdrahtet, einschl. der erforderlichen Feldgeräte Pumpenschaltung, sowie Messung und Anzeige der

1. WRG - Leistung
2. Adiabatische - Kühlleistung
3. Luftleistung (Messung/Signal wird bauseits bereitgestellt)
4. Wasserdurchflussmenge und des Differenzdruckes
für den GSWT
5. Temperatur GSWT Eintritt
6. Temperatur GSWT Austritt

Im einzelnen sind zu erfassen:

Aktive Fühler für Messwertspeicherung:
1. Durchflussmessung einschl. Stromversorgung,
mit potentialfreiem Impulsausgang.
Mindestimpulsdauer:  50 ms
2 St

2. wie zuvor beschrieben, jedoch für Differenzdruckmessung 0 bis 10 V
2 St

Es sind folgende Meldungen für das bauseits vorhandene GA - System aufzuschalten:

Betriebsstörung allgemein, Öffner, potentialfrei
1 St
Wartungsmeldung, Öffner, potentialfrei
1 St
Rückmeldung - 1, Freigabe, Schließer, potentialfrei
1 St
Rückmeldung, Sommerbetrieb, Öffner, potentialfrei
1 St
Rückmeldung, Winterbetrieb, Schließer, potentialfrei
1 St
Störmeldung Kemper-Station, Öffner, potentialfrei
1 St

Die Kontakte sind über Relais zu bilden, z.B.: Typ Phönix EMG 12-REL/KSR - 24/21 oder gleichwertig und sind aufzuschalten auf Klemmen gemäß VDI 3814.
Schaltbefehle aus GA - Unterstation an SPS erfolgen über Karte, Fa. JCI oder Phönix - Relais Typ: 7 - SG - B 24/21-21/SO 62 für Freigabe der Anlage: 1 mal
Sommerbetrieb/Winterbetrieb der Anlage: 1 mal
Reihenklemmen, Nulleiter- und Klemmen sind für die Netzspannung 3 ph. 380 V auszulegen.
Alle zum PC - System (PCS - RLT) führenden Meldungen sind zusammenzufassen und auf Klemmen gemäß VDI 3814 aufzulegen, so dass die Informationen zum PC - System mit mehrpaarigen Kabel zusammengefasst verlegt werden können.

Feldgeräte:
4 Differenzdruckfühler luftseitig,
2 Kombifühler Abluft Temp./Feuchte
3 Tauchtemperaturfühler
4 Kanal-Temperaturfühler,
2 Zulaufventile Befeuchter
1 Druckschalter

*2 x Wasserzähler zur Schichtüberwachung
*2 Ablauffühler Befeuchter, ,
*2 Motorklappen,
*1 Pumpenschaltung
* Angabe zwecks Verkabelung durch Generalunternehmer

Zur Datenübertragung MSR/GLT ist BACnetIP Version 1.12 vorzusehen.

Der Lieferumfang des Schaltschrankes umfasst für die gesamte Anlage die komplette Ausführungsplanung inkl. Erstellung der erforderlichen Konstruktionszeichnungen, Aufbauzeichnungen für Geräte, Ausarbeitung der Regelung und Steuerung und Erstellung der Stromlaufpläne, technischer Beschreibungen und Sollwertlisten.
Es sind grundsätzlich alle für eine einwandfreie Funktion der Steuerung und Regelung erforderlichen Anlagenteile vorzusehen.

Das Produkt/ Fabrikat ist voll funktionsfähig in die vorhandene Bestandsanlage ohne zusätzl. Schnittstelle zu integrieren

z.B Fabrikat/Typ:  SEW / ASE/FOL/S7
  oder gleichwertig
bei Fabrikatsabweichung
gewähltes Fabrikat/Typ:
  --------------------------------
  (vom Bieter einzutragen)
Menge: 6,000 St

*Hinweis: DDC und Zubehör*

**02.04.20 Relaismodul mit 6 Datenpunkten, LED-Anzeige, mit lokaler Bedienung**
6 Ausgänge, Signalisierung pro Ausgang mit dreifarbiger LED(grün, gelb, rot), mit lokaler Bedienung nach ISO 16484

6 DO (Relaisumschalter), einzeln konfigurierbar als:
- Dauer- oder Impuls-Kontakt
- Einstufig oder mehrstufig
- Dreipunkt Stellausgang mit internem Hubmodell
- Schaltspannung AC 12 .. 250 V / DC 12 .. 30 V
- Schaltstrom max. 4 A

Hardwareverriegelung mittels externer Verdrahtung der Umschaltkontakte

Leicht verständliche Bedienung:
- Lokale Vorrang-Bedienung nach VDI3814
- Einfaches Anzeigekonzept mit LCD und farbigen LEDs

Das Produkt/ Fabrikat ist voll funktionsfähig in die vorhandene Bestandsanlage ohne zusätzl. Schnittstelle zu integrieren

z.B Fabrikat/Typ:  Siemens/TXM1.6R-M
  oder gleichwertig
bei Fabrikatsabweichung
gewähltes Fabrikat/Typ:
  --------------------------------
  (vom Bieter einzutragen)
Menge: 6,000 St

**02.04.30 Digital-Eingangsmodul mit 8 Datenpunkten für DE, ZE mit Status-LED**
8 digitale Eingänge, Signalisierung pro Eingang mit grüner LED, ohne lokale Bedienung

8DI, einzeln konfigurierbar als:
- Meldesignal
- Meldeimpuls mit Speicherfunktion
- 4 Eingänge als Zählimpuls

Leicht verständliche Bedienung:
- Einfaches Anzeigekonzept mit LCD und farbigen LEDs

Das Produkt/ Fabrikat ist voll funktionsfähig in die vorhandene Bestandsanlage ohne zusätzl. Schnittstelle zu integrieren

z.B Fabrikat/Typ:  Siemens/TXM1.8D
  oder gleichwertig
bei Fabrikatsabweichung
gewähltes Fabrikat/Typ:
  --------------------------------
  (vom Bieter einzutragen)
Menge: 6,000 St

**02.04.40 Universalmodul mit 8 Datenpunkten, lokaler Bedienung und Anzeige**
8 Ein-/ Ausgänge, signalisiert mit grüner LED, mit lokale Bedienung nach ISO 16484 mit LCD Signaldarstellung.

8 universelle I/O-Punkte, einzeln konfigurierbar als:
- DI: Meldesignal, Meldeimpuls oder Zählimpuls (25 Hz)
- AI: Temperaturfühler, DC 0..-10 V, oder 4..-20 mA
- AO: DC 0-10 V, 4-20 mA (für 4 I/O-Punkte)

Technical details:
- Betriebsspannung: DC 22.5-26 V
- Leistungsaufnahme: 2.3 W
- Universal-Eingänge Signal: 4-20 mA
- Universal-Ein-/Ausgänge Anzahl: 8
- Gewicht (netto): 0.211 kg
- Abmessungen (B x H x T): 64 x 77.5 x 98 mm

Das Produkt/ Fabrikat ist voll funktionsfähig in die vorhandene Bestandsanlage ohne zusätzl. Schnittstelle zu integrieren
z.B Fabrikat/Typ:  Siemens/TXM1.8X-ML
  oder gleichwertig
bei Fabrikatsabweichung
gewähltes Fabrikat/Typ:
  --------------------------------
  (vom Bieter einzutragen)
Menge: 6,000 St

*Hinweis: Schaltschränke*

**02.04.50 Baugruppe Klappensteuerung AUF/ZU, mit Endlagenmeldung**
AUF/ZU, Rückmeldung für zwei Endlagenschalter durch Koppelrelais
Menge: 6,000 Stk

*Hinweis: Dienstleistungen - physikalische Datenpunkte*

**02.04.60 Projektabwicklung und Koordination pro Informationspunkt**
für den Liefer- und Leistungsumfang, bestehend aus:

- Aktualisieren der Informationslisten
- Aktualisieren der Regelschemen mit MSR-Komponenten
- Überprüfung und Festlegung der Einstellwerte für Soll- und Führungsgrößen
- Auslegung der Stellgeräte entsprechend der Leistungsdaten
- Festlegung der Kennzeichnung der MSR-Komponenten in Abstimmung mit dem Auftraggeber (nur wenn Montage im
 Lieferumfang)
- Überprüfung der Anschlussbedingungen anhand der beigestellten Dokumentation für übergreifende Funktionen aus anderen Gewerken
- Festlegung der Benutzeradressen mit dem Auftraggeber
- Festlegung der Regelalgorithmen und Regelparameter in DDC-Regelkreisen
- Festlegung aller Verriegelungen und Anlaufüberbrückungen in DDC-Anlagensteuerungen
- Festlegung von Terminplänen in Abstimmung mit den Firmen der beteiligten Gewerke
- Klärung von Schnittstellen zu anderen Gewerken
- Abstimmung und Festlegung von Einbauorten für Geber und Stellgeräte (nur wenn Montage im Lieferumfang)
- Teilnahme an vereinbarten gewerkespezifischen Baustellenbesprechungen
- Abstimmung und Festlegung von Art und Umfang von Vorleistungen
Menge: 72,000 St

**02.04.70 Programmierung und Parametrierung von DDC-Funktionen pro Informationspunkt**
einschließlich aller notwendigen Dienstleistungen für eine funktionsfähige Anlage wie
- Technische Klärung
- Projektierung,
- Test der Funktionen
- Dokumentation

Der Leistungsumfang beinhaltet die Bearbeitung von physikalischen und kommunikativen Eingabe-, Ausgabe- und Verarbeitungsfunktionen entsprechend der Funktionsbescheibung für:

- Ein-/Ausgabefunktionen
- Schalten
- Stellen
- Messen
- Zählen

Verarbeitungsfunktionen
- Überwachen
- Steuern
- Regeln
- Rechnen und Optimieren
- Kommunikation auf der Feld- und Automationsebene
Menge: 72,000 St

**02.04.80 Inbetriebnahme Automationsstation pro Informationspunkt**
bestehend aus:
- Anwenderprogramme prüfen
- Einstellung der Parameter entsprechend der Funktionsbeschreibung und des Regel- und Steuerungsverhaltens
- Einstellung der Feldgeräte
- Funktionstest der angeschlossenen Feldgeräte und Informationspunkte in der Automationsstation
- Erstellen eines Messprotokolls der Soll- und Istwerte
- Abnahme und Übergabe des zu liefernden Systemes durch stichprobenartigen Funktionsnachweis sowie durch entsprechende Systemprotokolle
- Die Inbetriebnahme wird durchgeführt, wenn die baulichen Voraussetzungen erfüllt sind (Versorgungsmedien und dauerhafte Spannungsversorgung)
Menge: 72,000 St

**02.04.90 Datenpunkttest DDC-Gewerk je Datenpunkt.**
- Überprüfung der Anschlüsse auf gerätespezifische Anforderungen
- Überprüfung der pneumatischen Anschlüsse auf gerätespezifische Anforderungen (soweit im Lieferumfang
 enthalten)
- Überprüfung der einzelnen MSR-Geräte auf bestimmungsgemäße Funktionen wie z.B.Stellrichtung bei Klappen und Ventilen, Schaltrichtung von Reglern und Sicherheitsbegrenzern
- Überprüfung der Funktion aller zu den betriebstechnischen Anlagen gehörenden MSR-Einrichtungen untereinander sowie Einstellung von Grundparametern
- Überprüfen der Kabelverbindungen zwischen den Übergabeklemmleisten der Gewerkeschränke und den DDC-Unterstationen

Preis pro HW-Datenpunkt!
Diese Position beinhaltet nur die Leistungen für den Regelungstechniker.
Der Punkttest wird in Zusammenarbeit mit dem Elektromonteur durchgeführt.
Die Preise für den Elektromonteur werden an anderer Stelle gesondert abgefragt.
Menge: 72,000 St

**02.04.100 Probebetrieb für den Liefer- und Leistugsumfang.**
Nach erfolgter Funktionsprüfung im Zuge der Inbetriebnahme und Erstellung der Programme sowie nach Behebung festgestellter Mängel erfolgt der Probebetrieb gemeinsam mit den BTA-Lieferanten und dem Auftraggeber.

Beginn und Dauer werden schriftlich vereinbart.

Für den Probebetrieb sind vorgesehen:
14 Werktage
Menge: 6,000 St

**02.04.110 Einmalige Einweisung des Betreibers in die Funktion und Betriebsweise**
sowie in Dokumentation und Bedienung (Betriebs- und Störungsfall) des Liefer- und Leistungsumfanges.
Die erfolgte Durchführung wird dem Auftragnehmer vom Betreiber oder seinem Bevollmächtigten schriftlich bestätigt.
Menge: 6,000 St

**02.04.120 Einmalige Abnahme und Übergabe des Liefer- und Leistungsumfanges**
unter Betriebsbedingungen an den Auftraggeber, in Anwesenheit des Auftragnehmers.

In der Leistung sind enthalten
- Abnahmeprotokolle
- Übergabe der Dokumentation
Menge: 6,000 St

**02.04.130 Dokumentationsunterlagen für den Liefer- und Leistungsumfang**
bestehend aus:
- topologische Systemübersicht
- regeltechnische Anlagenschemen
- Stücklisten
- MSR-Funktionsbeschreibungen
- Programmausdrucke aller projektspezifischen Anwenderprogramme
- vollständige Parameterlisten
- detaillierte Gerätebeschreibungen
- Belegungspläne
- Revisionsunterlagen bei Übergabe entsprechend dem letzten aktuellen Stand und mit aktuellem Datum versehen
- in schriftliche Ausführung 2fach
- auf Datenträger 5fach
Menge: 6,000 St

**02.04.140 Aufschaltung Störmeldung Trennstation auf bauseitigen Eckelmann-Schrank**
in Abstimmung mit dem GB GT GA und nach dessen Vorgabe sind die Störmeldungen der Trinkwassertrennstationen (je Turm eine Station) auf den bauseitigen Eckelmann-Schaltschrank im jeweiligen Turm aufzuschalten.
Menge: 18,000 h

*Hinweis: GLT/Aufschaltung*

**02.04.150 Lizenzerweiterung der bestehenden GLT Lizenz um 500 Datenpunkte**
*** Pauschalposition
Lieferumfang:
Lizenz für 500 DP für die bestehende GLT (Desigo CC)
Menge: 1,000 psch

**02.04.160 Bilderstellung "Schemata" inkusive dyn. Einblendungen**
Bilderstellung erfolgt auf Grundlage des Regelschemas aus Symbolen des Standards DIN 19227 und nach unseren Standards, auf Grundlage der Symbolbibliothek zur DESIGO CC Systems.

Es werden pro Bild max. 50 Objekte dargestellt. Die Anzahl der zugehörigen dynamischen Einblendungen (je nach Objekt) kann abweichen.
Menge: 12,000 St

**02.04.170 Bilderstellung "Grundriss/Schnitt" inkusive dyn. Einblendungen**
Bilderstellung erfolgt auf Grundlage des Regelschemas und der Grundriss-/Schnittpläne aus Symbolen des Standards DIN 19227 und nach unseren Standards, auf Grundlage der Symbolbibliothek zur DESIGO CC Systems.

Es werden pro Bild max. 50 Objekte dargestellt. Die Anzahl der zugehörigen dynamischen Einblendungen (je nach Objekt) kann abweichen.
Menge: 12,000 St

**02.04.180 Aufschalten von DDC-Datenpunkten auf vorhandenes Gebäudeleitsystem**
einschließlich aller erforderlichen Dienstleistungen. Aufschaltung auf die vorhandene Gebäudeleittechnik des Desigo CC

Diese Position beinhaltet die Übertragung aller Informationen aus der Automationsstation (Hardware-Datenpunkte, Software-Datenpunkte, virtuelle Datenpunkte, +Zeitschalteinträge, Trends, BACnet-Objekte, etc) an die GLT inkl. Plausibilitätsprüfung, so dass sie dort zur Weiterverarbeitung zur Verfügung stehen.

Die korrekte Übertragung der vorgenannten Informationen ist zu prüfen.
Menge: 750,000 St

**02.04.190 Bilderstellung "Schemata" inkusive dyn. Einblendungen**
Bilderstellung erfolgt auf Grundlage des Regelschemas aus Symbolen des Standards DIN 19227 und nach unseren Standards, auf Grundlage der Symbolbibliothek zur DESIGO INSIGHT Systems.

Es werden pro Bild max. 50 Objekte dargestellt. Die Anzahl der zugehörigen dynamischen Einblendungen (je nach Objekt) kann abweichen.
Menge: 6,000 St

**02.04.200 Bilderstellung "Grundriss/Schnitt" inkusive dyn. Einblendungen**
Bilderstellung erfolgt auf Grundlage des Regelschemas und der Grundriss-/Schnittpläne aus Symbolen des Standards DIN 19227 und nach unseren Standards, auf Grundlage der Symbolbibliothek zur DESIGO INSIGHT Systems.

Es werden pro Bild max. 50 Objekte dargestellt. Die Anzahl der zugehörigen dynamischen Einblendungen (je nach Objekt) kann abweichen.
Menge: 6,000 St

**02.04.210 Aufschalten von DDC-Datenpunkten auf vorhandenes Gebäudeleitsystem**
einschließlich aller erforderlichen Dienstleistungen. Aufschaltung auf die vorhandene Gebäudeleittechnik des Desigo Insight

Diese Position beinhaltet die Übertragung aller Informationen aus der Automationsstation (Hardware-Datenpunkte, Software-Datenpunkte, virtuelle Datenpunkte, +Zeitschalteinträge, Trends, BACnet-Objekte, etc) an die GLT inkl. Plausibilitätsprüfung, so dass sie dort zur Weiterverarbeitung zur Verfügung stehen.

Die korrekte Übertragung der vorgenannten Informationen ist zu prüfen.
Menge: 750,000 St

**02.04.220 Projektabwicklung, Koordination und Inbetriebnahme je Bacnet-Datenpunkt**
für den Liefer- und Leistungsumfang, bestehend aus:

- Aktualisieren der Informationslisten (Bacnet-Übertragung)
- Festlegung der Benutzeradressen mit dem Auftraggeber
- Festlegung von Terminplänen in Abstimmung mit den Firmen der beteiligten Gewerke
- Klärung von Schnittstellen zu anderen Gewerken
- Teilnahme an vereinbarten gewerkespezifischen Baustellenbesprechungen. Abstimmung und Festlegung von Art und Umfang von Vorleistungen
- Funktionstest mit Protokoll
- Abnahme und Übergabe des zu liefernden Systemes durch stichprobenartigen Funktionsnachweis sowie durch entsprechende Systemprotokolle
Menge: 500,000 St

*Hinweis: Elektroinstallation*

*Hinweis: Kabelverlegung und Verlegematerial*

**Ausführungsbeschreibung 3 Kabel und Leitungen**
*Kabel und Leitungen*
Es dürfen nur Kabel und Leitungen verlegt werden, die den einschlägigen VDE-Vorschriften entsprechen. Alle Steuerkabel mit grün-gelbem Schutzleiter und fortlaufenden numerierten Adern.

In die Einheitspreise sind Lieferung, Montage, Kleinmaterial (wie Kabelbinder, etc.), alle beschriebenen Besonderheiten und die anteiligen Cu-Kosten einzurechnen.

Alle Leitungen werden je nach unterschiedlicher Verlegeart (incl. dem Leitungsende für den Anschluss in der jeweils letzten Verlegeart) aufgemessen und entsprechend vergütet.

Einführen und Anschließen von Leitungen ist grundsätzlich bei den Positionen von Geräten, Schaltschränken und Anschlussklemmkästen beschrieben.

**Ausführungsbeschreibung 4 Hinweis KfE - Kabelverlegearten**
*Hinweis KfE - Kabelverlegearten*
Kalkulationshinweis:
In Anlehnung an die "Kalkulationshilfe für die elektro- und informationstechnischen Handwerke" - die KfE, Herausgeber: Zentralverband der Deutschen Elektro- und Informationstechnischen Handwerke (ZVEH), Frankfurt a.M. sind in dieser Ausschreibung Positionen für Kabel und Leitungen und Positionen für Fernmelde-Kabel und Fernmelde-Leitungen wie folgt zu kalkulieren:

Positionen mit der Kurztextkennung "ivW" (in vorhandene Wege):
.. in Teillängen liefern und auf vorhandene Pritschen und Wannen verlegen bzw. in Leitungsführungskanäle oder Leerrohre ziehen.

Ergänzend zur KfE-Liste gilt hier die Verlegeart auch bei Verwendung von Gitterrinnen, Kabelschächten, Metall-Kabelschlaufen und Kabelklammern. Die jeweils anzuwendenden Befestigungsmaterialien sind separat positioniert und entsprechend anzubieten.

Ergänzend zur KfE-Liste gilt hier die Verlegeart auch bei offner Rohrinstallation. Das Rohr ist dabei abweichend von der betreffenden KfE-Position nicht einkalkuliert sondern separat positioniert und entsprechend anzubieten.

Ergänzend zur KfE-Liste gilt hier die Verlegeart auch bei Verlegung mit Bügelschellen. Die Schellen sind dabei abweichend von der betreffenden KfE-Position nicht einkalkuliert sondern separat positioniert und entsprechend anzubieten.

**02.04.230 Halogenfreie Datenleitg. 2Y(ST)H 4x2x0,8 verbessertes Verhalten im Brandfall**
für Fernsprech-, Signal- und Datenübertragung
Menge: 720,000 m

**02.04.240 Halogenfreie Mantelleitung NHXMH 3x1,5 verbessertes Verhalten im Brandfall**
nach DIN VDE 0250, flammwidrig, zur festen Verlegung über, auf, im und unter Putz, in trockenen, feuchten und nassen Räumen
Menge: 720,000 m

**02.04.250 Flexible Steuerleitung, halogenfrei, LiHCH(TP) 2x2x0,5 mm²**
Menge: 1050,000 m

**02.04.260 Flexible Steuerleitung, halogenfrei, LiHCH(TP) 4x2x0,5 mm²**
Menge: 720,000 m

**02.04.270 Flexible Steuerleitung, halogenfrei, IY(ST)Y-H 20x2x0,8 mm²**
Menge: 1,000 m

**02.04.280 Flexible Steuerleitung, halogenfrei, IY(ST)Y-H 10x2x0,8 mm²**
Menge: 200,000 m

**02.04.290 Flexible Steuerleitung, halogenfrei, (N)HXSLHX 3x1,5 mm²**
Menge: 100,000 m

**02.04.300 Flexible Steuerleitung, halogenfrei, (N)HXSLHX 4x1,5 mm²**
Menge: 100,000 m

**02.04.310 Flexible Steuerleitung, halogenfrei, (N)HXSLHX 5x1,5 mm²**
Menge: 30,000 m

**02.04.320 Flexible Steuerleitung, halogenfrei, (N)HXSLHX 5x4 mm²**
Menge: 80,000 m

**02.04.330 Litze flexible H07V-K 16 mm²**
Menge: 100,000 m

**02.04.340 Außen-Fernmeldeleitung A2Y(L)2Y 4x2x0,8**
Menge: 250,000 m

**02.04.350 Außen-Fernmeldeleitung A2Y(L)2Y 10x2x0,8**
Menge: 50,000 m

**02.04.360 Mantelleitung NYY-J 5x4 für Außenbereich**
Menge: 50,000 m

**02.04.370 CU Datenkabel Duplex Cat7A bis 1500 MHz**
CU Datenkabel Duplex Cat7A bis 1500 MHz "ivW" (2 x 4 x 2 x 0,64mm) (AWG22 ) für die strukturierte Gebäudeverkabelung nach EN 50173-1

ISO/IEC 11801, IEC 61156-5, IEC 61156-7, EN 50173-1 und prEN 50288-9-1.
Optimiert für die Übertragung von breitbandigen Bildsignalen, z.B. analoge und digitale TV-Signale
Speziell geeignet für alle Anwendungen der Klasse D, EA, F, FA
Power over Ethernet nach IEEE 802.3at
S/FTP-Konstruktion
Folienverseilung mit den Paaren zum PIMF (Paar in Metallfolie), Folienüberlappung mindestens 10% durch besondere Fertigungstechnik
Kompatibel mit allen gängigen Anschlusstechniken gemäß ISO/IEC 11801 und EN 50173
Metrierung und Fertigungschargen-Nummer auf Kabelmantel
Mantel FRNC/LSOH, Farbe orange
Außendurchmesser 7,8 mm
Cu-Zahl 40,2 kg/km
Brandlast 0,18 kWh/m
Freq. Dämpfung
NEXT Rückfl.dämpfung
100 MHz, 16,2 dB/100m, 103 dB
33 dB
250 MHz, 26 dB/100m, 103 dB
28 dB
500 MHz, 38 dB/100m, 98 dB
26 dB
600 MHz, 40 dB/100m, 96 dB
25 dB
862 MHz, 49 dB/100m, 92 dB
24 dB
1000 MHz, 54 dB/100m, 90 dB
23 dB
1200 MHz, 58 dB/100m, 85 dB
23 dB
1500 MHz, 68 dB/100m, 80 dB
20 dB

Impedanzmittelwert bei 100 MHz: 100 Ohm ° 5 Ohm
Kopplungswiderstand bei 1/10/30MHz <(><<)> 5/5/8 m?/m
Kopplungsdämpfung >= 85 dB
Laufzeitdifferenzen (Skew) 17 ns/100m
NVP 80 %

Biegeradius beim Einzug >= 64 mm
Biegeradius fest installiert >= 32 mm
Zugfestigkeit <(><<)>= 130 N
Querdruckfestigkeit >= 1000 N/10cm
Temperaturbereich während Installation 0°C bis +50°C
in Betrieb -20°C bis +60°C

halogenfrei nach IEC 60754-1/-2, EN 50267-2-1/-2-2 (VDE 0482-267-2-1/-2-2) flammwidrig nach IEC 60332-1-2, EN 60332-1-2, VDE 0482-332-1-2 geringe Brandfortleitung nach IEC 60332- 3-24, EN 50266-24 Kat. C, VDE 0482-266- 2-4 Kat. C minimale Rauchentwicklung nach IEC 61034-1/-2, EN 61034-1/-2 (EN 50268-1/- 2), VDE 0482-1034-1/-2 (VDE 0482-268)- 1/-2)
Nachweis für die Fertigungsstätte des Kabels über ein zertifiziertes Qualitätsmanagement nach ISO 9001 und Umweltmanagementsystem nach ISO 14001. liefern, in Teillängen zwischen den RJ 45-Dosen und den Datenschränken in vorhandenen Wegen auf Kabelträgersystemen, in Montagewänden und in Leerrohren verlegen, einschl. Kabeleinführung in den Datenschrank unter Einhaltung der vorgeschriebenen Biegeradien.
Menge: 250,000 m

**02.04.380 Anschliessen von Cat7 Duplex Kabeln einseitig**
Kabelanschlüsse Konfektionierung LAN Cat 7 auf LSA-Anschluss oder Stecker crimpen.
Menge: 12,000 St

**02.04.390 Zertifizierungsmessung CAT7**
folgende Meßparameter werden für jede Verkabelungsstrecke dokumentiert:
Dämpfung
Next
Kapazität
Wellenwiderstand
Schleifenwiderstand
Länge
Laufzeitverzögerung
Rückflußdämpfung
Schirmwiderstand
Verdrahtung
PSNEXT
PSACR
ELFEXT
PSELFEXT
für alle Kupferabgänge vom Netzwerkschrank bis zur Netzwerkdose
Menge: 6,000 St

**02.04.400 Aluminiumsteckrohr M 25 glatt, geeignet für hohe mechanische**
Beanspruchung. einschließlich Formteilen, Klein- und Befestigungsmaterial.
D=25mm
In Teillängen von ca. 0,2m bis 3m mit durchschnittlich 4 Befestigungsschellen pro lfm Meter Liefern und Verlegen
Menge: 48,000 m

**02.04.410 Aluminiumsteckrohr M 40 glatt, geeignet für hohe mechanische**
Beanspruchung. einschließlich Formteilen, Klein- und Befestigungsmaterial.
D=40mm
In Teillängen von ca. 0,2m bis 3m mit durchschnittlich 4 Befestigungsschellen pro lfm Meter Liefern und Verlegen
Menge: 60,000 m

**02.04.420 Abzweigdosen halogenfrei Kunststoffgehäuse für Aufputzmontage**
für Kabelquerschnitte bis zu 4 qmm;
einschließlich Klein- und Befestigungsmaterial.
Menge: 16,000 St

**02.04.430 Bezeichnungsschild**
für Feldgeräte und Motoren, Größe nach Erfordernis, Farbe und Beschriftung nach Angaben des Auftraggeber, mit zweizeiliger Beschriftung, Schild aus mehrschichtigem Kunststoff, geprägt.
Menge: 16,000 St

**Ausführungsbeschreibung 5 Hinweis: Anschlüsse**
*Hinweis: Anschlüsse*
Anschlüsse von Kabel und Leitungen an Zu- und Abgangskästen von Stromschienensystemen, Verteilungen, Klemmenkästen, Feldgeräte bauseits beigestellten oder vorhandenen Geräte, etc.
In die Einheitspreise dieser Positionen ist folgendes einzurechnen:
Kabel nach Bauleitungsangabe, Angabe des Lieferanten, oder Herstellerzeichnung einführen, absetzen und an vorhandene Klemmen anschließen.

**02.04.440 Anklemmen von Leitungen 4x2x0,8 mm2, beidseitig**
Menge: 16,000 St

**02.04.450 Anklemmen von Leitungen 3 x 1,5 mm2, beidseitig**
Menge: 16,000 St

**02.04.460 Anklemmen von flex. Steuerleitung, beidseitig, LiHCH(TP) 2x2x0,5 mm²**
Menge: 120,000 St

**02.04.470 Anklemmen von flex. Steuerleitung, beidseitig, LiHCH(TP) 4x2x0,5 mm²**
Menge: 67,000 St

**02.04.480 Anklemmen von flex. Steuerleitung, beidseitig, IY(ST)Y-H 10x2x0,8 mm²**
Menge: 8,000 St

**02.04.490 Anklemmen von flex. Steuerleitung, beidseitig, IY(ST)Y-H 20x2x0,8 mm²**
Menge: 1,000 St

**02.04.500 Anklemmen von flex. Steuerleitung, beidseitig, (N)HXSLHX 3x1,5 - 5x1,5**
Menge: 66,000 St

**02.04.510 Anklemmen von flex. Steuerleitung, beidseitig, (N)HXSLHX 5x4**
Menge: 6,000 St

*Hinweis: Hinweis: Heißarbeitserlaubnis*
Für die Durchführung jeglicher feuergefährlicher oder brandmeldeauslösender Arbeiten (Schweißen, Trennen,  Schleifen, Entstauben, etc.) im oder am Gebäude ist grundsätzlich eine schriftliche Genehmigung erforderlich. (Heißarbeitserlaubnis). Für den reibungslosen Bauablauf sind die betreffenden Arbeiten jeweils mit zwei Wochen Vorlauf über die Projektleitung anzumelden.

*Hinweis: Hinweis: Entgraten und Anstrich*
Bei Zuschnitten der nachfolgend aufgelisteten Kabeltrag- und Installationssysteme aus Metallwerkstoffen sind grundsätzlich alle Schnittkanten zu entgraten. Zusätzlich ist bei verzinkten Verlegesystemen ein Schutzanstrich der Schnittkanten und bei lackierten Systemen die Ausbesserung und Ergänzung der Lackierung an den Schnittkanten einzukalkulieren.

*Hinweis: Kabelrinnen aus Stahlblech, gelocht*
Anzubieten ist nachfolgend ein Kabeltragsystem mit Kabelrinnen aus gelochtem und sendzimierverzinktem (DIN EN 10 142) Stahlblech, Materialstärke mind. 1,5 mm.

Die Kabelrinnen müssen grundsätzlich in Verbindung mit entsprechenden Stoßstellenverbindern und besonderen Trag- und Befestigungskonstruktionen E30, bzw E90-zulassungsfähig sein.

Die Verlegung erfolgt in Teillängen auf (im Folgenden positionierten) Auslegern. Die Befestigung von Wand und Deckenhaltern erfolgt wenn nicht anders beschrieben mit zugelassenen Stahldübeln an Beton.
Richtungsänderungen sind grundsätzlich mit nachfolgenden fabrikfertigen Formteilen herzustellen. Es ist ein Stützabstand von maximal 1,5m einzuhalten.

Stoßstellenverbinder sind in die Einheitpreise einzukalkulieren.
Sämtliche Schraubverbindungen sind mit Zahnscheiben zu versehen.

Alle notwendigen Längenanpassungen und Ausschnitte sind einzukalkulieren.
Scharfkantige Schnittkanten sind dort wo keine Kantenschutzformteile eingesetzt werden können, grundsätzlich mit einfachem Kantenschutz zu versehen und anteilig in die Einheitspreise einzukalkulieren.

**02.04.520 Kabelrinne 200 x 60 mm**
wie vor beschrieben
Menge: 16,000 m

**02.04.530 Kabelrinne 100 x 60 mm**
wie vor beschrieben
Menge: 24,000 m

**02.04.540 Formstück Winkel 90° für Kabelbühne 200**
für vorgenannte Position
Menge: 4,000 St

**02.04.550 Formstück Anbau-T für Kabelbühne 200**
Anbau-T-Stück
einschließlich Ausklinken des Rinnen-Seitensteges an der Anbaustelle.
Menge: 4,000 St

**02.04.560 Formstück Kantenschutz für Kabelbühne 200**
zur Verwendung an Kabelbühnenenden oder großen Ausschnitten zum Schutz der austretenden Leitungen. Das Formstück Kantenschutz ist aus Stahlblech
Menge: 12,000 St

**02.04.570 Formstück Winkel 90° für Kabelbühne 100**
für vorgenannte Position
Menge: 6,000 St

**02.04.580 Formstück Anbau-T für Kabelbühne 100**
Anbau-T-Stück
einschließlich Ausklinken des Rinnen-Seitensteges an der Anbaustelle.
Menge: 6,000 St

**02.04.590 Formstück Kantenschutz für Kabelbühne 100**
zur Verwendung an Kabelbühnenenden oder großen Ausschnitten zum Schutz der austretenden Leitungen. Das Formstück Kantenschutz ist aus Stahlblech
Menge: 12,000 St

**02.04.600 Kabelleiter-Steigtrasse 200mm inkl. Verbinder**
Menge: 10,000 m

**02.04.610 Kabelleiter-Steigtrasse 100mm inkl. Verbinder**
Menge: 10,000 m

**02.04.620 Trennsteg**
für Abtrennungen in vorgenannte Kabeltragsysteme einschl Befestigungsmaterial wie vor beschrieben
Menge: 16,000 m

*Hinweis: Wandausleger - Tragkraft schwer*
Nachfolgende Trägerkonstruktionen sind in schwerer Ausführung für Tragkraft für 3000 - 5000 N zu dimensionieren und anzubieten.

**02.04.630 Hängestiel 400 mm (an Beton)**
aus Stahl, feuerverzinkt, geeignet für ein- und beidseitige Verlegung, mit angeschweißter Kopfplatte;
incl. Stahldübel, Montage an Ortbetondecken
Menge: 32,000 St

**02.04.640 Hängestiel-Ausleger 200 mm**
in verzinkter Ausführung, mit Schraube, Mutter, Sprenring sowie U-Scheiben montieren.
Menge: 32,000 St

**02.04.650 Hängestiel-Ausleger 100 mm**
in verzinkter Ausführung, mit Schraube, Mutter, Sprenring sowie U-Scheiben montieren.
Menge: 8,000 St

**02.04.660 Schutzkappe für Hängestiel**
passend zu vorgenannten Stielen
Farbe: Gelb
Menge: 32,000 St

**02.04.670 Hängestiel einkürzen**
vorgenannte oder vorhandene Hängestiele auf nicht lieferbare Zwischenlängen einkürzen einschl Schnittkantenbehandlung
Menge: 16,000 St

**02.04.680 Profilstahl-Konstruktion**
in handelsüblichen Profilen, in feuerverzinkter Ausführung, fertig für Stützen-, Trag- und Sonderkonstruktionen nach den örtlichen Verhältnissen und Erfordernissen gefertigt, einschl. Schrauben, Winkeln und sonstigem Befestigungsmaterial.

Herzustellen sind z.B:

Aufständerungen für Kabelbühnen auf der Burda-Decke welche zur Lastverteilung auf ca. 1,5m langen C-Profilen stehen und mit den Deckenblechen verschraubt sind.

Tragkonstruktionen für Kabelbühnenmontage unterhalb der Burda Decke.

Hilfskonstruktionen für Kabeltragsysteme an Unterzügen wo direkte Bohrungen nicht möglich sind.
Menge: 24,000 kg

**02.04.690 C-Profil-Ankerschiene**
verzinkt, in Teillängen von jeweils 0,3 bis 0,50m liefern und zur Kabelverlegung an Decken und Wänden montieren, einschl. Befestigungsmaterial (z.B. Stahldübel).
Menge: 16,000 m

**02.04.700 Bügelschelle bis 22mm**
aus Stahlblech, feuerverzinkt nach DIN 50976 (FT), Spannbereich bis 22 mm mit Stahl-Druckwanne und Gegenwanne.
Menge: 80,000 St

**02.04.710 Bügelschelle 22-26mm**
sonst wie vor beschrieben
Menge: 40,000 St

**02.04.720 Schutzrohr FBY M40**
Menge: 10,000 m

**02.04.730 Potentialausgleichschiene**
Menge: 1,000 St

**02.04.740 Rohrkabelschuh KRT 16/8 16mm" M8**
Menge: 10,000 St

**02.04.750 Halogenfreier LF-PVC-Kanal 60x40**
Menge: 8,000 m

*Hinweis: Installationsrohre*

**02.04.760 Stahlpanzerrohr, starr, verzinkt, Größe 20**
hohe Druckfestigkeit 1250N; Außendurchmesser 20 mm;
Temperaturbereich -45°C bis +400°C;
in Teillängen, einschl. Befestigungsschellen
(3 St. pro lfdm.), nach DIN 50086-2-1

feuerverzinkt EN 1461, ohne Isolation, ohne Lackierung;

halboffener Verlegungsart mit anteiligen Verbindungsmuffen (ohne Gewinde) und Rohrendtüllen
Menge: 200,000 m

**02.04.770 Stahlpanzerrohr, starr, schwarz, Größe 25**
hohe Druckfestigkeit 1250N; Außendurchmesser 25 mm; Temperaturbereich -45°C bis +400°C; nach DIN 50086-2-1, in Teillängen, einschl. Befestigungsschellen (3 St. pro lfdm.), ohne Isolation, schwarz lackiert

halboffener Verlegungsart mit anteiligen Verbindungsmuffen (ohne Gewinde) und Rohrendtüllen
Menge: 10,000 m

*Hinweis: Aufwandsarbeiten und Sonstiges*

**02.04.780 Baustelleneinrichtung MSR-Technik**
Einrichten, betriebssicheres Unterhalten, Reinigung und Räumen der Baustelle, Abfallcontainer und Entsorgungskosten für die Abfälle aus der Erbringung der vertraglichen Bauleistungen des AN einschl. Lagerräumne, Personal- und Aufenthaltsräumen (z. B. Container) außerhalb der Baustelle auf dem ausgewiesenen Gelände (siehe Vorbemerkungen).

An- und Abtransport sowie das Vorhalten aller während der Bauzeit erforderlichen, ortsfesten und mobilen Geräte, Hebezeuge sowie Arbeits- und Schutzgerüste bis 2,0 m Höhe, innerhalb und außerhalb des Gebäudes.

Schutzmaßnahmen, Einrichtungen und Hilfsbauten zur Herstellung und Sicherung der vertraglichen Bauleistungen. Eingeschlossen ist das Unterhalten der vom AN genutzten Flächen der (nach Baustelleneinrichtungsplan) zugewiesenen und genutzten Lagerplätze und seiner Zuwegungen.

Abrechnung prozentual entsprechend der Bauzeit.

Durch die besondere örtliche Situation im Bereich des Klinikums Aachen (angrenzend laufender Krankenhaus- und Technikbetrieb) sind der Baustelleneinrichtungsplan, die örtlichen Anforderungen für die Verkehrsführung, Abgasbeseitigung, Stellflächen, Arbeitszeiten etc. nach Vorgaben der Bauleitung zwingend anzuwenden und einzuhalten.
Menge: 6,000 psch

**02.04.790 Projektierungsingenieur, Programmierer**
zum Nachweis auf besondere Anordnung der Bauleitung bzw. des Bauherrn. Tagelohnzettel sind nach Beendigung der angeordneten Arbeiten unverzüglich (max. 5 Arbeitstage) der Bauleitung zur Unterschrift vorzulegen. Später vorgelegten Nachweisen kann die Anerkennung verweigert werden.
Neben Ort und Art der ausgeführten Leistung müssen auch der Grund und der Veranlasser der ausgeführten Arbeiten sowie die Namen und Qualifikation des Montagepersonals angegeben werden.
In die Einheitspreise sind sämtliche Kosten wie Sozialabgaben, Unternehmerkosten für Koordination, Verwaltung, Montageaufsicht sowie Auslösung, Fahr- und Wegegelder etc. einzukalkulieren.
Ggf. anfallende Zuschläge werden auf Basis des gültigen Tarifvertrages abgerechnet. Der Tarifvertrag ist auf Verlangen der Bauleitung vorzulegen.
Menge: 40,000 h

**02.04.800 Elektro-Regelungsmonteur**
sonst wie vor beschrieben.
Menge: 8,000 h

**02.04.810 Datentechnik-Monteurstunden**
sonst wie vor beschrieben.
Menge: 24,000 h

**02.04.820 Netzwerkdosen E-Dat-Modul**
Menge: 6,000 St

**02.04.830 Klick-Verschraubung M20**
liefern, bohren und montieren
Menge: 20,000 St

**02.04.840 Steckdose IP44 Aufputz**
Menge: 1,000 St

**Ausführungsbeschreibung 6 Hinweis: Durchbrüche**
*Hinweis: Durchbrüche*
Durchbrüche/Bohrungen/Kernbohrungen/Schlitze in Wänden oder Decken herstellen

sofern erforderlich einschl. Bohrwasseranschluss, Wasserhaltung, Beseitigung des anfallenden Bauschutts bzw. der Bohrkerne, ggf. erforderlichen Zulagen für Eisenschnitte und sonstiger Nebenkosten, etc.
Ausführung nach Weisung der Bauleitung. Für die Ausführung der Durchbrüche/Kernbohrungen sind erschwerte Bedingungen (z.B. Installationsbereich in der abgehängten Decke) einzukalkulieren. Schlitze sind zu fräsen. Das Abbruchmaterial wird Eigentum des AN und ist fachgerecht mit Entsorgungsnachweis zu beseitigen. Gerüste und Transportgeräte sowie das Umsetzen des Bohrgerätes sind in den Einheitspreis einzurechnen.

Die Kosten für kleine Leitungsdurchführungen und Erstellung von Bohrungen in Ständer-/Leichtbauwänden, sind grundsätzlich in die Einheitspreise der Hohlwandinstallation einzukalkulieren.

Durchführungen für Leitungstrassen im Trockenbau werden ebenfalls nicht vergütet, sondern sind in der Rohbauphase zur bauseitigen Erstellung anzuzeigen

Wichtiger Hinweis:
Leitungsdurchführungen in Wänden oder Decken mit Brandschutzanforderung sind grundsätzlich getrennt von anderen Leitungsanlagen (HLS) auszuführen, da Brandschutzschottungen in der Regel nicht für Mischbelegung zugelassen sind!

**02.04.850 Herstellung von Bohrungen 35 mm / 30cm Beton**
Menge: 12,000 St

**02.04.860 Herstellen von Ausschnitten im Gitterboden**
Menge: 12,000 St

#### Bereich 02.05 Rohrleitungen und Zubehör für REKU-Leitung

*Hinweis: Allgemeiner Hinweis: Qualitätsanforderungen Schweißnähte und Rohrstatik*
Grundsätzlich sind die den Anlagen zu diesem Leistungsverzeichnis beigefügten Qualtätsanforderungen an die Schweißnähte und die Rohrstatik zu beachten in die Einheitspreise mit einzukalkulieren.

**Ausführungsbeschreibung 7 Allgemeiner Hinweis: Flanschdichtungen**
*Allgemeiner Hinweis: Flanschdichtungen*
Als Flanschdichtungen sind ausschließlich zu verbauen:

Dichtung bestehend aus 98%-reinen gewalzten Graphitexpandattafeln, die auf einem Spießblech aus nichtrostendem Stahl ISO 1.4404 geklammert werden.

Dichtheit nach DIN 35.35 / 6
- Helium 40 bar - Anziehkraft 40 MPa:
  Leckage < 0,8 cm³/min

mit Innenbördel 2mm stark nach DIN 2690 einzubauen.

**Ausführungsbeschreibung 8 Stahlrohr (ehemals DIN 2440 und 2448)**
*Stahlrohr (ehemals DIN 2440 und 2448)*
Zur Verlegung gelangen mittelschwere Gewinderohre bzw. Siederohre, bis DN 32 nach DIN EN 10255, ab DN 40 nach DIN EN 10220, geeignet für Betriebsdruck bis 25 bar und Betriebstemperaturen bis 150 °C, mit Grundierung versehen einschl. Verbindungs-, Schweiß- und Dichtungsmaterial, Rohrbefestigungen nach DIN 4109.

Alle Formstücke sind gesondert ausgewiesen und anzubieten.

**Ausführungsbeschreibung 9 Hinweis: Stahlrohr**
*Hinweis: Stahlrohr*
Nahtlose Stahlrohe nach DIN EN 10220/10216-2, Werkstoff P235GH, St 35.8/I

gemäß Qualitätsanforderungen der UKA, siehe Anlagen an das Leistungsverzeichnis

Anlieferung, Transport und Einbau an den Bestimmungsort.

geeignet für Betriebsdruck bis 16 bar und Betriebstemperaturen bis 60 °C, mit Grundierung versehen einschl. Verbindungs-, Schweiß- und Dichtungsmaterial, Rohrbefestigungen gemäß Qualitätsanforderungen der UKA, siehe Anlagen an das Leistungsverzeichnis.

Alle Formstücke sind gesondert ausgewiesen und anzubieten.

**02.05.10 Stahl-Rohrleitung DN15**
Leistung wie zuvor beschrieben, jedoch DN15
liefern und montieren
Menge: 6,000 m

**02.05.20 Stahl-Rohrleitung DN65**
Leistung wie zuvor beschrieben, jedoch DN65
liefern und montieren
Menge: 12,000 m

**02.05.30 Stahl-Rohrleitung DN80**
Leistung wie zuletzt beschrieben, jedoch Aussendurchmesser 89 mm
liefern und montieren
Menge: 2,000 m

**02.05.40 Stahl-Rohrleitung DN100**
Leistung wie zuletzt beschrieben, jedoch Außendurchmesser:  108 mm

mit 4 St Flanschen aus Stahl St 37-2 einschl. Schrauben und Dichtungen zum Anschluss an entsprechende Absperrschieber DN 100
liefern und montieren
Menge: 12,000 m

*Hinweis: Hinweis Stahlrohrbogen*
passend zum verlegten Stahlrohr, alle Gradzahlen
liefern und montieren

**02.05.50 Stahlrohr Bogen DN 15**
sonst wie vor beschrieben
Menge: 24,000 St

**02.05.60 Stahlrohr Bogen DN 65**
sonst wie vor beschrieben
Menge: 24,000 St

**02.05.70 Stahlrohr Bogen DN 80**
sonst wie vor beschrieben
Menge: 2,000 St

**02.05.80 Stahlrohr Bogen DN 100**
sonst wie vor beschrieben
Menge: 12,000 St

**02.05.90 Stahlrohr Reduzierstück konz. DN 100 / DN 65**
sonst wie vor beschrieben
Menge: 12,000 St

**02.05.100 Stahl Klöpperböden DN 100 (d108) liefern**
Stahl Klöpperböden DN 100 (d108)
sonst wie vor beschrieben

liefern und montieren
Menge: 6,000 St

**02.05.110 Vorschweißflansch DN 100 PN 16, einschl. Schrauben und Dichtungen**
Vorschweißflansch DN 100 PN 16, einschl. Schrauben und Dichtungen passend zum verlegten Stahlrohr

liefern und montieren
Menge: 6,000 St

**02.05.120 Vorschweißflansch DN 80PN 16, einschl. Schrauben und Dichtungen**
Vorschweißflansch DN 100 PN 16, einschl. Schrauben und Dichtungen passend zum verlegten Stahlrohr

liefern und montieren
Menge: 6,000 St

**02.05.130 Vorschweißflansch DN 65 PN 16, einschl. Schrauben und Dichtungen**
Vorschweißflansch DN 65 PN 16, einschl. Schrauben und Dichtungen passend zum verlegten Stahlrohr

liefern und montieren
Menge: 12,000 St

**02.05.140 Entleerungs-Kugelhähne DN15, PN6**
Entleerungs- Kugelhahn, mit Verschlusskappe It - Dichtung und Kette, einschl. Schlauchverschraubung und Schlüssel Gehäuse aus Schmiedestahl, mit Grundanstrich, Kugel aus Stahlguss hartverchromt, PN 6. Mit Anschweißende und Überwurfmutter DN 15
liefern und montieren

gewähltes Fabrikat/Typ: '............................'
  (vom Bieter einzutragen)
Menge: 6,000 St

**02.05.150 Entlüftungs-Kugelhahn DN 15, PN6**
Gehäuse und Kugel aus korrosionsbeständigem, entzinkungsfreiem Rotguß. Gehäuse
rohrförmig für durchlaufende Wärmedämmung. Kugel mit glattem Durchgang. Wartungsfreie Spindelabdichtung durch zwei
O-Ringe. Kugelabdichtung durch PTFE-
Ringe. Knebel aus schlagfestem Kunststoff, Anschläge verdeckt. Knebel auch
bei wärmegedämmten Gehäuse von außen bedienbar. Anschluß Innengewinde für
Gewinderohr.

Fabrikat der Planung: Heimeier
Typ:  Globo-H

oder gleichwertig

Das Produkt/ Fabrikat ist voll funktionsfähig in die vorhandene Bestandsanlage ohne zusätzliche Schnittstellen zu integrieren.

gewähltes Fabrikat/Typ: '............................'
  (vom Bieter einzutragen)
Menge: 6,000 St

**02.05.160 KFE-Kugelhahn DN 15, PN 6**
Griff mit Anschlag mit Außengewinde selbstdichtend, mit Kontermutter, mit Schlauchverschraubung (Weichdichtung) und Verschlusskappe. Einsatzbereich: Zum Füllen und Entleeren von Heizungssystemen, Heizkesseln, Radiatoren und Rohrleitungen. Der Messing-Kugelhahn ist für Wasser und Wasser-Glykolgemische bis PN 16 und 120 °C einsetzbar. Auch zum Anschluss von Kunststoff- bzw. Kupferrohr geeignet. Die Schlauchverschraubung ist aus Kunststoff.

gewähltes Fabrikat/Typ: '............................'
  (vom Bieter einzutragen)
Menge: 6,000 St

**02.05.170 Blindflansch DN65 PN16**
zum Verschließen der Zuleitung der zu demontierenden Druck-Membranbehältern innerhalb der Fortlufttürme.

Blindflansch DIN EN 1092 PN 16, einschl. Schrauben, Dichtung, Flansch aus Stahl St 37-2, Schrauben aus Stahl St 42, DN 65
Menge: 2,000 Stk

**02.05.180 Blindflansch DN80 PN16**
Blindflansch DIN EN 1092 PN 16, einschl. Schrauben, Dichtung, Flansch aus Stahl St 37-2, Schrauben aus Stahl St 42, DN 80
Menge: 2,000 St

**02.05.190 Blindflansch DN100 PN16**
Blindflansch DIN EN 1092 PN 16, einschl. Schrauben, Dichtung, Flansch aus Stahl St 37-2, Schrauben aus Stahl St 42, DN 100
Menge: 2,000 St

*Hinweis: Hinweistext: V-Flansch PN 16*
Vorschweißflansche nach DIN 2632 bzw. EN 1092-1,  Typ 11, PN 16, C 22.8
passend zum vorher beschriebenen Stahlrohr inkl. Dichtung Reingrafit  und Schrauben.

**02.05.200 V-Flansche DN 65 - 76,1**
V-Flansche DN 65 - 76,1

sonst wie vor beschrieben
Menge: 2,000 St

**02.05.210 V-Flansche DN 100 - 114,3**
V-Flansche DN 100 - 114,3

sonst wie vor beschrieben
Menge: 2,000 St

#### Bereich 02.06 Trinkwasserversorgung und Abwasser zu Wabenbefeuchter

*Hinweis: Sicherheitstrennstation*
Merkmale
- zur Absicherung von Trinkwasser gegen Nichttrinkwasser der Flüssigkeitskategorie 5 nach DIN EN 1717 / DIN 1988-100
- mediumberührte Teile auf der Trinkwasserseite aus Rotguss, Edelstahl und trinkwasserzugelassenen Kunststoffen
- abnehmbare Geräteabdeckung aus EPP
- einfache Bedienung durch Touchscreen
- Betriebszeiten können definiert werden
- Spülen der PWC-Leitung und Reinigung des Vorlagebehälters (optional) möglich
- Auslesen von Daten, wie Betriebszustände und Verbräuche über USB-Schnittstelle möglich
- hohe Leistungsfähigkeit (Fördermenge und Förderhöhe)
- zur Aufhängung an der Wand oder Aufstellung auf optionalen Standfüßen
- Regenwassernutzung kann eingebunden werden (optional)
- Ansteuerung externer Tauch- und Dosierpumpe möglich
- geräuscharmer Betrieb
- stromlos schließendes Zulaufventil
- mit Überwurfmutter für flachdichtendes Anschlussgewinde inkl. EPDM-Dichtung
- Kunststoff-Ablaufanschluss nach DIN EN 1717
- Frostschutzwächter
- Überlaufüberwachung des Abflusses (optional)
- Störmeldung GLT über einen potentialfreien Kontakt möglich
- elektrischer Anschluss mit Schukostecker
- weitere landespezifische Ausführungen auf Anfrage

Normen und Zulassungen
mit DVGW-Zulassung W 540
SVGW-Zulassung
Kunststoffteile mit KTW- und W270-Zulassung
Geräteabdeckung Baustoffklasse B2 nach DIN 4102
CE-Kennzeichnung

Montage
Vor und hinter der Sicherheitstrennstation sind Absperrventile vorzusehen. In den Zuläufen muss je ein Schmutzfangsieb mit einer Maschenweite von <= 0,6 mm eingesetzt werden.

*Hinweis: Allgemeiner Hinweis*
Die 90° Abwasser-Bögen sind ausschließlich für die senkrechten Leitungen zulässig.

**02.06.10 Sicherheitstrennstation (DN20)**
wie vor beschrieben

Technische Daten
Druckstufe:  PN 10
max. Betriebstemperatur:  35 °C
Schutzart:  IP54
Volumen Vorlagebehälter: 30 l
elektrische Leistungsaufnahme: 3,3 A
Leistungsfaktor:  0,97
Schalldruckpegel in 1 m Abstand
bei Volllast:  52,7 dB (A)

Höhe:  930 mm,
Breite:  600 mm,
Tiefe:  330 mm,
Gewicht:  43,60 kg,
max. Förderhöhe:  43,2 m,
max. Fördermenge:  3 m³/h,
Mindestfließdruck:  0,1 MPa,
Druckanschluss:  G 1,
PWC-Anschluss:  G 1,
Abwasseranschluss:  DN 75,

mit flachdichtender Überwurfmutter,

einschließlich aller Form- und Verbindungsstücke,
einschließlich Aufschaltung der Störmeldungen auf das Eckelmann-System
Die IBM erfolgt über den Fachkundendienst von Kemper

z. B. Fabrikat/Typ:  KEMPER /FK5, Figur 369 00
oder gleichwertig

Das Produkt/ Fabrikat ist voll funktionsfähig in die vorhandene Bestandsanlage ohne zusätzliche Schnittstellen zu integrieren.

gewähltes Fabrikat/Typ: '............................'
  (vom Bieter einzutragen)

liefern und montieren
Menge: 6,000 St

**02.06.20 Memberan-Ausdehnungsgefäß für Sicherheitstrennstation 10/4 bar**
Durchströmtes Membran-Druckausdehnungsgefäß für Trinkwassererwärmungs-, Wasserversorgungs- und Druckerhöhungsanlagen. Mit Membran nach Elastomerleitlinie und W 270. Außen- und Innenbeschichtung nach KTW-A. Geeignet ausschließlich für Kaltwasseranlagen. Die Durchströmung wird mittels High-Flow Durchströmungsstern und beiliegendem T-Stück 3/4" realisiertGefässe sind gebaut nach DIN EN 13831. Gefässe sind geprüft nach DIN 4807 T5. Gefäße mit einem zulässigen Betriebsüberdruck von 10/16 bar mit DIN DVGW Reg.-Nr. NW-0411AT2534. Zulassung gemäß Richtlinie über Druckgeräte 2014/68/EU
durchströmt mit High-Flow-Durchströmungsstern

wasserberührende Teile korrosionsgeschützt

nicht tauschbare Vollmembran nach DIN EN 13831 DIN 4807 T5, KTW-C und W270

außen und innen nach KTW-A beschichtet

33 Liter mit Befestigungslaschen

- ausschließlich für den Einsatz in Kaltwasserleitungen
Hinweis:
SVGW geprüft und zugelassen.
Typ: DD 33
Farbe: weiß
Nennvolumen: 33 l
Max. Nutzvolumen: 23 l
Max. zul. Systemtemperatur: 70 °C
Max. zul. Betriebstemperatur: 70 °C
Max. zul. Betriebsüberdruck: 10 bar
Gasvordruck werksseitig: 4 bar
Anschluss : G 3/4"
Durchmesser: 354 mm
Max. Höhe: 468 mm
Kippmaß ca.: 587 mm
Gewicht: 5.06 kg

z. B. Fabrikat/Typ:  Reflex/Refix DD 33
oder gleichwertig

Das Produkt/ Fabrikat ist voll funktionsfähig in die vorhandene Bestandsanlage ohne zusätzliche Schnittstellen zu integrieren.

gewähltes Fabrikat/Typ: '............................'
  (vom Bieter einzutragen)
liefern und montieren
Menge: 6,000 St

**02.06.30 Kappenventil DN20, PN10, Messing**
aus Messing zum Absperren und Entleeren
sowie zur Kontrolle, Wartung und
eventuellem Austausch von
Membran-Ausdehnungsgefäßen.
PN 10 bis 120 Grad.
Gegen unbeabsichtigtes Schließen mit
Draht und Plombe gesichert.
Wird entsprechend DIN 4751 Blatt 2 in
die Ausdehnungsleitung vor dem
Ausdehnungsgefäß eingebaut.
Nennweite DN : 20

Einschl. Verschraubung

z. B. Fabrikat/Typ:  Oventrop
oder gleichwertig

Das Produkt/ Fabrikat ist voll funktionsfähig in die vorhandene Bestandsanlage ohne zusätzliche Schnittstellen zu integrieren.

gewähltes Fabrikat/Typ: '............................'
  (vom Bieter einzutragen)

liefern und montieren
Menge: 6,000 St

**02.06.40 Freistrom-Absperrventil, RG, DN 20**
ohne Entleerung, IG, Figur 190 00, für den Einsatz vor dem Hauswasserzähler, mediumberührte Metallteile aus entzinkungsfreiem und korrosionsbeständigem Rotguss, beständig gegen aggressives Wasser, 10 Jahre Gewährleistung, EPDM-Sitzdichtung, wartungsfreie Spindelabdichtung mit selbstfettender EPDM-Lippendichtung, unter Druck austauschbar, Kegel drehbar gelagert, gegen Druckschläge gesichert, Innengewinde, ohne Entleerung (keine Entleerung nachrüstbar), Spindelgewinde außerhalb des Mediums, verschleißfester Ventilsitz aus Edelstahl, mit rotem Handrad, totraumfrei, DVGW-Zulassung, ÖVGW-Zulassung, WRAS-Zulassung, KIWA-Zulassung, Kunststoffteile mit KTW- und W270-Zulassung, bis DN 32 Schallschutzzulassung nach DIN EN ISO 3822 Klasse 1, DIN EN 1213, Druckstufe PN 16, max. Betriebstemperatur 110 °C
einschließlich aller Form- und Verbindungsstücke
z. B. Fabrikat/Typ:  KEMPER WESER/
FreistromAbsperrventil,
ohne Entleerung,IG,
Figur 190 00

oder gleichwertig

Das Produkt/ Fabrikat ist voll funktionsfähig in die vorhandene Bestandsanlage ohne zusätzliche Schnittstellen zu integrieren.

Einschl. Verschraubung

bei Fabrikatsabweichung
gewähltes Fabrikat/Typ: '............................'
  (vom Bieter einzutragen)

liefern und montieren
Menge: 6,000 St

**02.06.50 Freistrom-Absperrventil, RG, DN 25**
ohne Entleerung, IG, Figur 190 00, für den Einsatz vor dem Hauswasserzähler, mediumberührte Metallteile aus entzinkungsfreiem und korrosionsbeständigem Rotguss, beständig gegen aggressives Wasser, 10 Jahre Gewährleistung, EPDM-Sitzdichtung, wartungsfreie Spindelabdichtung mit selbstfettender EPDM-Lippendichtung, unter Druck austauschbar, Kegel drehbar gelagert, gegen Druckschläge gesichert, Innengewinde, ohne Entleerung (keine Entleerung nachrüstbar), Spindelgewinde außerhalb des Mediums, verschleißfester Ventilsitz aus Edelstahl, mit rotem Handrad, totraumfrei, DVGW-Zulassung, ÖVGW-Zulassung, WRAS-Zulassung, KIWA-Zulassung, Kunststoffteile mit KTW- und W270-Zulassung, bis DN 32 Schallschutzzulassung nach DIN EN ISO 3822 Klasse 1, DIN EN 1213, Druckstufe PN 16, max. Betriebstemperatur 110 °C
einschließlich aller Form- und Verbindungsstücke
z. B. Fabrikat/Typ:  KEMPER WESER/
FreistromAbsperrventil,
ohne Entleerung,IG,
Figur 190 00
Einschl. Verschraubung

oder gleichwertig

Das Produkt/ Fabrikat ist voll funktionsfähig in die vorhandene Bestandsanlage ohne zusätzliche Schnittstellen zu integrieren.

bei Fabrikatsabweichung
gewähltes Fabrikat/Typ: '............................'
  (vom Bieter einzutragen)

liefern und montieren
Menge: 6,000 St

**02.06.60 Schrägsitz-Schmutzfänger, RG, DN 20 zur Absperrung und Entleerung der Trinkwasserleitungen**
mediumberührte Metallteile aus entzinkungsfreiem und korrosionsbeständigem Rotguss, beständig gegen aggressives Wasser, leicht austauschbarer Doppelsiebeinsatz aus Edelstahl, Innengewinde, für waagerechten und senkrechten Einbau geeignet, Druckstufe PN 16, max. Betriebstemperatur 200 °C, Maschenweite äußeres Stützsieb 0,6 mm, Maschenweite Innensieb 0,3 mm
einschließlich aller Form- und Verbindungsstücke
z. B. Fabrikat/Typ:  KEMPER /
Figur 602 00

oder gleichwertig

Das Produkt/ Fabrikat ist voll funktionsfähig in die vorhandene Bestandsanlage ohne zusätzliche Schnittstellen zu integrieren.

bei Fabrikatsabweichung
gewähltes Fabrikat/Typ: '............................'
  (vom Bieter einzutragen)

liefern und montieren
Menge: 12,000 St

**02.06.70 Schrägsitz-Schmutzfänger, RG, DN 25 zur Absperrung und Entleerung der Trinkwasserleitungen**
mediumberührte Metallteile aus entzinkungsfreiem und korrosionsbeständigem Rotguss, beständig gegen aggressives Wasser, leicht austauschbarer Doppelsiebeinsatz aus Edelstahl, Innengewinde, für waagerechten und senkrechten Einbau geeignet, Druckstufe PN 16, max. Betriebstemperatur 200 °C, Maschenweite äußeres Stützsieb 0,6 mm, Maschenweite Innensieb 0,3 mm
einschließlich aller Form- und Verbindungsstücke
z. B. Fabrikat/Typ:  KEMPER /
Figur 602 00

oder gleichwertig

Das Produkt/ Fabrikat ist voll funktionsfähig in die vorhandene Bestandsanlage ohne zusätzliche Schnittstellen zu integrieren.

bei Fabrikatsabweichung
gewähltes Fabrikat/Typ: '............................'
  (vom Bieter einzutragen)

liefern und montieren
Menge: 12,000 St

**02.06.80 KFE-Kugelhähne DN15, PN10 für Entleerung der Trennstation**
KFE-Kugelhahn mit Außengewinde PN 10, ohne
Schlauchverschraubung, für Trinkwasser
Griff mit Anschlag, mit Außengewinde, selbstdichtend
mit Kontermutter, mit Verschlusskappe
Material: Messing
Oberfläche: Unbehandelt
kvs-Wert: 3,3
Nennweite: DN 15
Anschluss: Außengewinde
Inkl. Übergangstücke

z. B. Fabrikat/Typ:  Oventrop/Optiflex

oder gleichwertig

Das Produkt/ Fabrikat ist voll funktionsfähig in die vorhandene Bestandsanlage ohne zusätzliche Schnittstellen zu integrieren.

bei Fabrikatsabweichung
gewähltes Fabrikat/Typ: '............................'
  (vom Bieter einzutragen)

liefern und montieren
Menge: 6,000 St

**Ausführungsbeschreibung 10 Hygienehinweis**
*Hygienehinweis*
Alle nachfolgend beschriebenen Rohrleitungen und Komponenten der Trinkwasserinstallation sind gemäß
VDI 6023 bei Transport und Lagerung sachgemäß so zu schützen, dass Innenverschmutzungen vermieden werden.
Um den einwandfreien Zustand der Anlagenteile zu erhalten, sind die entsprechenden Schutzvorrichtungen erst unmittelbar vor der Montage zu entfernen.
Bei Montageunterbrechungen sind bereits montierte Anlagenteile an den offenen Anschlussstellen fachgerecht gegen Verschmutzung zu schützen.

**Ausführungsbeschreibung 11 Kupferrohr**
*Kupferrohr*
hart, in Stangen nach DIN EN 1057, SF-Cu und DVGW-GW 392 mit Gütezeichen RAL und DVGW-Zeichen, spezialbehandelt, blank in "SANCO"-Qualität, geschützt gegen Lochkorrosion.

Zugelassene Verbindungen sind:

ausschließlich Pressverbindungen. Löten nur in Ausnahmefällen

Befestigungs-, Dichtungs-, Schweiß- und Lötmaterial, Einbau von Materialübergängen, Ausgleichsstücke für Rohr-Materialdehnung sind in die Einheitspreise einzukalkulieren.

Anmerkung:
Hinter Absperrventilen und Armaturen sowie bei Geräteanschlüssen sind lösbare Verbindungen einzubauen.

**02.06.90 Kupfer-Rohrleitung 18 mm**
sonst wie vor beschrieben.
Menge: 90,000 m

**02.06.100 Kupfer-Rohrleitung 22 mm**
sonst wie vor beschrieben.
Menge: 6,000 m

**02.06.110 Kupfer-Rohrleitung 28 mm**
sonst wie vor beschrieben.
Menge: 105,000 m

*Hinweis: Hinweis Kupferrohrbogen und T-Stücke*
passend zum verlegten Stahlrohr, alle Gradzahlen

**02.06.120 Kupferrohr-Bogen 18mm**
in allen Gradzahlen, sonst wie zuvor beschrieben
Menge: 192,000 Stk

**02.06.130 Kupferrohr-Bogen 22mm**
Menge: 6,000 St

**02.06.140 Kupferrohr-Bogen 28 mm**
in allen Gradzahlen, sonst wie zuvor beschrieben
Menge: 116,000 Stk

**02.06.150 Kupferrohr-T-Stück 18 mm**
sonst wie zuvor beschrieben
Menge: 18,000 Stk

**02.06.160 Kupferrohr-T-Stück 28 mm**
sonst wie zuvor beschrieben
Menge: 24,000 Stk

**02.06.170 Anschluss an Trinkwasserleitungen bis DN 80**
aus Kupfer herstellen

Arbeitsumfang:
- Trennen der vorhandenen Leitung
- Anbinden der neu herangeführten Leitung einschließlich aller
  Materialien
Menge: 6,000 St

**02.06.180 Magnetventile, 2/2-Wegeventile Zwangsservogesteuert DN 15**
Geeignet für Wasser, Durchflussbereich: 0,5 - 20 m3 /h, Differenzdruck: 0 - 10 bar, Medientemperatur von 0 - 80 °C, Umgebungstemperatur: Bis zu 60 °C ,Spulenschutzart: Bis zu IP67, Viskosität: Bis zu 50 cst  Mit Wasserschlagdämpfun

liefern und montieren
Menge: 36,000 St

*Hinweis: Frisch- / Abwasseranschluss am Bestand*

**02.06.190 Anschluss an vorh. Wasserleitung 1/2" herstellen**
- Demontage Wasserhahn auf Etage 14
- Anbinden der neuen Leitung an der Bestandsleitung
Menge: 6,000 St

**02.06.200 Anschluss an vorhandenes Abflussrohr bis DN 100**
herstellen.

Arbeitsumfang:
- Anbinden der neu herangeführten Leitung einschließlich aller erforderlichen Materialien
Menge: 4,000 St

**Ausführungsbeschreibung 12 Gusseiserne Abflussrohre und Formstücke**
*Gusseiserne Abflussrohre und Formstücke*
Muffenlose, gusseiserne Abflussrohre und Formstücke DIN EN 877, entsprechend den Qualitätsanforderungen der GEG. Rohre innen mit Zweikomponenten-Epoxid-Beschichtung, außen mit rotbrauner Farbgrundierung versehen, Formstücke innen und außen im kataphoretischen Tauchverfahren phosphatiert und epoxiert. Die Verlegung erfolgt unter Einhaltung der DIN 1986-100 und DIN EN 12056, einschl. Befestigungen gemäß DIN 4109, Rohrschellen jeweils mit 8 mm Gummieinlage.
Die Rohre sind in allen erforderlichen Längen zu liefern und zu montieren.

Passstücke werden nicht gesondert vergütet.

Formstücke in allen erforderlichen Winkelgraden, Rohrverbinder, Fallrohrstützen und Reinigungsrohre sind als Zulage anzubieten.

Rohre und Formstücke:
Materialstärke bei DN 50 - DN 100:3,5 mm
Materialstärke bei DN 125 - DN 150:4,0 mm
Materialstärke bei DN 200:5,0 mm
Materialstärke bei DN 250:5,5 mm
Materialstärke bei DN 300:6,0 mm

Fabrikat/ Typ:  Saint Gobain /
Pam Global S
oder gleichwertig

Das Produkt/ Fabrikat ist voll funktionsfähig in die vorhandene Bestandsanlage ohne zusätzliche Schnittstellen zu integrieren.

bei Fabrikatsabweichung gewähltes

Fabrikat/Typ: '......................................'
  (vom Bieter einzutragen)

**02.06.210 Abwasserseitig Guss-Abwasserrohr DN 50**
Anschluss an vorh. Rohrnetz, sonst wie vor beschrieben,
einschließlich Zubehör und nach Herstellerangaben zu liefern und zu montieren
Menge: 20,000 m

**02.06.220 Guss-Abwasser DN 50 90°-Bogen**
passend zum vorbeschriebenen Guss-Abwasserrohr

sonst wie vor beschrieben
Menge: 12,000 St

**02.06.230 Guss-Abwasser DN 50 45°-Bogen**
passend zum vorbeschriebenen Guss-Abwasserrohr

sonst wie vor beschrieben
Menge: 24,000 St

**02.06.240 Abwasserseitig Guss-Abwasserrohr bis DN 100**
Anschluss an vorh. Rohrnetz, sonst wie vor beschrieben,
einschließlich Zubehör und nach Herstellerangaben zu liefern und zu montieren
Menge: 8,000 m

**02.06.250 Guss-Abwasser bis DN 100 90°-Bogen**
passend zum vorbeschriebenen Guss-Abwasserrohr

sonst wie vor beschrieben
Menge: 6,000 St

**02.06.260 Guss-Abwasser bis DN 100 45°-Bogen**
passend zum vorbeschriebenen Guss-Abwasserrohr

sonst wie vor beschrieben
Menge: 6,000 St

**Ausführungsbeschreibung 13 Stahl-Abflussrohre**
*Stahl-Abflussrohre*
Rohr, aus Stahl, feuerverzinkt, nach DIN EN 1123 mit erhöhtem Qualitätsstandard gemäß RAL-Gütezeichen GZ-694, mit 2-Kammern-Steckmuffenverbindung, Baustoffklasse A1, formstabil, bruchfest, rückstausicher, langlebige Innenbeschichtung gemäß DIN EN ISO 2178 auf Basis einer 2K-Epoxid-Kombination, Farbton: Rotbraun, 1000 mm, + 1 Muffe, DN 70

z. B. Fabrikat/Typ:  Loro-X Stahlabflussrohre

oder gleichwertig

Das Produkt/ Fabrikat ist voll funktionsfähig in die vorhandene Bestandsanlage ohne zusätzliche Schnittstellen zu integrieren.

bei Fabrikatsabweichung
gewähltes Fabrikat/Typ: '............................'
  (vom Bieter einzutragen)

**02.06.270 Stahl-Abflussrohr DN 70, L=300mm**
liefern und montieren
sonst wie vor beschrieben

Bei der Kalkulation sind erschwerte Arbeitsbedingungen (beengte Platzverhältnisse) zu berücksichtigen.
Menge: 6,000 St

**02.06.280 Stahl-Abflussrohr DN 70, L=500mm**
liefern und montieren
sonst wie vor beschrieben

Bei der Kalkulation sind erschwerte Arbeitsbedingungen (beengte Platzverhältnisse) zu berücksichtigen.
Menge: 30,000 St

**02.06.290 Stahl-Abflussrohr DN 70, L=1000mm**
liefern und montieren
sonst wie vor beschrieben

Bei der Kalkulation sind erschwerte Arbeitsbedingungen (beengte Platzverhältnisse) zu berücksichtigen.
Menge: 6,000 St

**02.06.300 Stahl-Abflussrohr DN 70, L=1500mm**
liefern und montieren
sonst wie vor beschrieben

Bei der Kalkulation sind erschwerte Arbeitsbedingungen (beengte Platzverhältnisse) zu berücksichtigen.
Menge: 6,000 St

**02.06.310 Stahl-Abflussrohr, DN 50, L=300mm**
Stahl-Abflussrohr DN 50, L=300mm
sonst wie vor beschrieben

liefern und montieren

Bei der Kalkulation sind erschwerte Arbeitsbedingungen (beengte Platzverhältnisse) zu berücksichtigen.
Menge: 6,000 St

**02.06.320 Stahl-Abflussrohr, DN 50, L=500mm**
Stahl-Abflussrohr DN 50, L=500mm
sonst wie vor beschrieben

liefern und montieren

Bei der Kalkulation sind erschwerte Arbeitsbedingungen (beengte Platzverhältnisse) zu berücksichtigen.
Menge: 18,000 St

**02.06.330 Stahl-Abflussrohr, DN 50, L=1000mm**
Stahl-Abflussrohr DN 50, L=500mm
sonst wie vor beschrieben

liefern und montieren

Bei der Kalkulation sind erschwerte Arbeitsbedingungen (beengte Platzverhältnisse) zu berücksichtigen.
Menge: 24,000 St

**02.06.340 Stahl-Abflussrohr, DN 50, L=1500mm**
Stahl-Abflussrohr DN 50, L=500mm
sonst wie vor beschrieben

liefern und montieren

Bei der Kalkulation sind erschwerte Arbeitsbedingungen (beengte Platzverhältnisse) zu berücksichtigen.
Menge: 6,000 St

**02.06.350 Stahl-Abflussrohr, DN 70, L=500mm, mit Revisionsöffnung**
Stahl-Abflussrohr DN 50, L=500mm, mit Revisionsöffnung
sonst wie vor beschrieben

liefern und montieren

Bei der Kalkulation sind erschwerte Arbeitsbedingungen (beengte Platzverhältnisse) zu berücksichtigen.
Menge: 24,000 St

**02.06.360 Stahl-Abflussbogen, DN 70, 90°**
liefern und montieren
sonst wie vor beschrieben

Bei der Kalkulation sind erschwerte Arbeitsbedingungen (beengte Platzverhältnisse) zu berücksichtigen.
Menge: 18,000 St

**02.06.370 Stahl-Abflussbogen, DN 70, 45°**
liefern und montieren
sonst wie vor beschrieben

Bei der Kalkulation sind erschwerte Arbeitsbedingungen (beengte Platzverhältnisse) zu berücksichtigen.
Menge: 72,000 St

**02.06.380 Stahl-Abflussbogen, DN 50, 90°**
liefern und montieren
sonst wie vor beschrieben

Bei der Kalkulation sind erschwerte Arbeitsbedingungen (beengte Platzverhältnisse) zu berücksichtigen.
Menge: 12,000 St

**02.06.390 Stahl-Abflussbogen, DN 50, 45°**
liefern und montieren
sonst wie vor beschrieben

Bei der Kalkulation sind erschwerte Arbeitsbedingungen (beengte Platzverhältnisse) zu berücksichtigen.
Menge: 78,000 St

**02.06.400 Stahl-Abflussbogen DN 50, 15°**
Stahl-Abflussbogen DN 50, 15°
sonst wie vor beschrieben

liefern und montieren

Bei der Kalkulation sind erschwerte Arbeitsbedingungen (beengte Platzverhältnisse) zu berücksichtigen.
Menge: 28,000 St

**02.06.410 Stahl Abfluss-Etagenbogen, DN 70**
liefern und montieren
sonst wie vor beschrieben

Bei der Kalkulation sind erschwerte Arbeitsbedingungen (beengte Platzverhältnisse) zu berücksichtigen.
Menge: 1,000 St

**02.06.420 Stahl Abfluss-Abzweigung, reduzierter Abzweig 45° DN 70/50**
liefern und montieren
sonst wie vor beschrieben

Bei der Kalkulation sind erschwerte Arbeitsbedingungen (beengte Platzverhältnisse) zu berücksichtigen.
Menge: 12,000 St

**02.06.430 Stahl Abfluss-Abzweigung, Abzweig 45° DN 50**
liefern und montieren
sonst wie vor beschrieben

Bei der Kalkulation sind erschwerte Arbeitsbedingungen (beengte Platzverhältnisse) zu berücksichtigen.
Menge: 30,000 St

**02.06.440 Stahl Abfluss Reduzierung DN75**
Stahl Abfluss Reduzierung DN75

sonst wie vor beschrieben

bei Fabrikatsabweichung
gewähltes Fabrikat/Typ:
'............................'
  (vom Bieter einzutragen)
Menge: 6,000 St

**02.06.450 Dichtelemente für Stahl Abflussrohr DN 70**
Dichtelement aus Elastomer, für Stahl Abflussrohr Steckmuffenverbindung, DN 70

liefern und montieren

Bei der Kalkulation sind erschwerte Arbeitsbedingungen (beengte Platzverhältnisse) zu berücksichtigen.
Menge: 200,000 St

**02.06.460 Dichtelemente für Stahl Abflussrohr DN 50**
Dichtelement aus Elastomer, für Stahl Abflussrohr Steckmuffenverbindung, DN 50

liefern und montieren

Bei der Kalkulation sind erschwerte Arbeitsbedingungen (beengte Platzverhältnisse) zu berücksichtigen.
Menge: 240,000 St

**02.06.470 Rohrschelle mit Anschlussgewinde und Schalldämmung DN 70 inkl. Befestigungsmaterial**
Rohrschelle, aus Stahl, feuerverzinkt, nach DIN EN 1123, mit erhöhtem Qualitätsstandard gemäß RAL-Gütezeichen GZ-694, mit Anschlussgewinde M 8, mit Schalldämmung, DN 70

liefern und montieren

Bei der Kalkulation sind erschwerte Arbeitsbedingungen (beengte Platzverhältnisse) zu berücksichtigen.
Menge: 72,000 St

**02.06.480 Rohrschelle mit Anschlussgewinde und Schalldämmung DN 50 inkl. Befestigungsmaterial**
Rohrschelle, aus Stahl, feuerverzinkt, nach DIN EN 1123, mit erhöhtem Qualitätsstandard gemäß RAL-Gütezeichen GZ-694, mit Anschlussgewinde M 8, mit Schalldämmung, DN 50

liefern und montieren

Bei der Kalkulation sind erschwerte Arbeitsbedingungen (beengte Platzverhältnisse) zu berücksichtigen.
Menge: 30,000 St

**02.06.490 Stahl-Abfluss-Doppelmuffe, DN 70**
Stahl-Abfluss-Doppelmuffe, DN 70
sonst wie vor beschrieben

liefern und montieren

Bei der Kalkulation sind erschwerte Arbeitsbedingungen (beengte Platzverhältnisse) zu berücksichtigen.
Menge: 12,000 St

**02.06.500 Stahl-Abfluss-Langmuffe, DN 70**
Stahl-Abfluss-Langmuffe, DN 70
sonst wie vor beschrieben

liefern und montieren

Bei der Kalkulation sind erschwerte Arbeitsbedingungen (beengte Platzverhältnisse) zu berücksichtigen.
Menge: 12,000 St

**02.06.510 Stahl-Abfluss-Reduzierung, DN 70/50**
Stahl-Abfluss-Reduzierung, DN 70/50
sonst wie vor beschrieben

liefern und montieren

Bei der Kalkulation sind erschwerte Arbeitsbedingungen (beengte Platzverhältnisse) zu berücksichtigen.
Menge: 12,000 St

**02.06.520 Stahl Abfluss-Abzweigung, Abzweig 45° DN70**
Stahl Abfluss-Abzweigung, Abzweig 45° DN70
sonst wie vor beschrieben

liefern und montieren

Bei der Kalkulation sind erschwerte Arbeitsbedingungen (beengte Platzverhältnisse) zu berücksichtigen.
Menge: 6,000 St

**02.06.530 Stahl Abfluss-Abzweigung, reduzierter Abzweig 45° DN 70/50**
Stahl Abfluss-Abzweigung, reduzierter Abzweig 45° DN 70/50
sonst wie vor beschrieben

liefern und montieren

Bei der Kalkulation sind erschwerte Arbeitsbedingungen (beengte Platzverhältnisse) zu berücksichtigen.
Menge: 6,000 St

**02.06.540 Stahl Abfluss-Abzweigung, Abzweig 45° DN50**
Stahl Abfluss-Abzweigung, Abzweig 45° DN50
sonst wie vor beschrieben

liefern und montieren

Bei der Kalkulation sind erschwerte Arbeitsbedingungen (beengte Platzverhältnisse) zu berücksichtigen.
Menge: 12,000 St

**02.06.550 P-Geruchverschluss ohne Schraube DN 70**
P-Geruchverschluß ohne Reinigungsschraube, aus Stahl, feuerverzinkt, nach DIN EN 1123 mit erhöhtem Qualitätsstandard gemäß RAL-Gütezeichen, mit 2-Kammern-Steckmuffenverbindung, Baustoffklasse A1, formstabil, bruchfest, rückstausicher, langlebige Innenbeschichtung gemäß DIN EN ISO 2178 auf Basis einer 2K-Epoxid-Kombination, Farbton: Rotbraun, DN 70

Nennweite:  DN 70
Siphonhöhe:  mind. 50 mm (500 Pa  Überdruck
  auf der Luftseite)

Entfernung vom Anschluss bis zum Fallrohr ca. 5 m

einschließlich aller Form- und Verbindungsstücke
Liefern und montieren
Menge: 6,000 St

**02.06.560 Bodenablauf DN 50/DN 70, 150 x 150 mm**
Bodenablauf nach DIN EN 1253
Ablaufstutzen DN 50/ DN 70 senkrecht,
Gehäuse mit Flansch, herausnehmbarem
Glockengeruchverschluss, Bauschutzdeckel
und Tragring. Mit verdrehbarem und
von 20-70 mm höhenverstellbarem
Aufsatzrahmen 150 x 150 mm, Edelstahlrost, Belastungsklasse K 3.
Ablaufleistung: DN 50 1,78 l/s
DN 70 1,97 l/s
Material: Polypropylen, hochschlagfest

z. B. Fabrikat/Typ:  ACO

oder gleichwertig

Das Produkt/ Fabrikat ist voll funktionsfähig in die vorhandene Bestandsanlage ohne zusätzliche Schnittstellen zu integrieren.

bei Fabrikatsabweichung
gewähltes Fabrikat/Typ: '............................'
  (vom Bieter einzutragen)

liefern und montieren
Menge: 4,000 St

#### Bereich 02.07 Dämmung

*Hinweis: Kalkulationshinweis: Transportwege*
siehe Transportwege gemäß "Allgemeinem Hinweistext UKA"

**Ausführungsbeschreibung 14 Rohrleitungdämmung aus Synthesekautschuk für REKU-Leitu**
*Rohrleitungdämmung aus Synthesekautschuk für REKU-Leitungen*
Hochflexibles, geschlossenzelliges Dämmmaterial mit hohem Wasserdampf-Diffusionswiderstand, niedriger Wärmeleitfähigkeit und integriertem antimikrobiellem Schutz durch Microban.
Verarbeitung/Installation mit passendem Kleber, z. B. Armaflex Ultima SF990 (Lösungsmittelfreier Kleber; die Verarbeitungshinweise des Herstellers sind zu beachten)

Fabrikat: Armacell
Produkt: Armaflex Ultima

oder gleichwertig

gew. Fabrikat / Typ
: '.....................................'
  (vom Bieter einzutragen)

Das Produkt/ Fabrikat ist voll funktionsfähig in die vorhandene Bestandsanlage ohne zusätzliche Schnittstellen zu integrieren.

gewähltes Fabrikat/Typ:

'......................................'
  (vom Bieter einzutragen)

**Ausführungsbeschreibung 15 für Vorlaufleitungen (Mediumtemperatur im Winter: +1 °C**
*für Vorlaufleitungen (Mediumtemperatur im Winter: +1 °C)*
Dämmstärke: 19 mm

**02.07.10 für Rohrleitung DN 65**
wie vor beschrieben
Menge: 3,000 m

**02.07.20 für Rohrleitung DN 80**
wie vor beschrieben
Menge: 3,000 m

**02.07.30 für Rohrleitung DN 100**
wie vor beschrieben
Menge: 3,000 m

**02.07.40 für 90° Bogen DN 65**
wie vor beschrieben
Menge: 6,000 St

**02.07.50 für 90° Bogen DN 80**
wie vor beschrieben
Menge: 6,000 St

**02.07.60 für 90° Bogen DN 100**
wie vor beschrieben
Menge: 6,000 St

**02.07.70 für T-Stück DN 65**
wie vor beschrieben
Menge: 6,000 St

**02.07.80 für T-Stück DN 80**
wie vor beschrieben
Menge: 6,000 St

**02.07.90 für T-Stück DN 100**
wie vor beschrieben
Menge: 6,000 St

**Ausführungsbeschreibung 16 für Rücklaufleitungen (Mediumtemperatur min. 18 °C)**
*für Rücklaufleitungen (Mediumtemperatur min. 18 °C)*
Dämmstärke: '6' mm

**02.07.100 für Rohrleitung DN 65**
wie vor beschrieben
Menge: 3,000 m

**02.07.110 für Rohrleitung DN 80**
wie vor beschrieben
Menge: 3,000 m

**02.07.120 für Rohrleitung DN 100**
wie vor beschrieben
Menge: 3,000 m

**02.07.130 für 90° Bogen DN 65**
wie vor beschrieben
Menge: 6,000 St

**02.07.140 für 90° Bogen DN 80**
wie vor beschrieben
Menge: 6,000 St

**02.07.150 für 90° Bogen DN 100**
wie vor beschrieben
Menge: 6,000 St

**02.07.160 für T-Stück DN 65**
wie vor beschrieben
Menge: 6,000 St

**02.07.170 für T-Stück DN 80**
wie vor beschrieben
Menge: 6,000 St

**02.07.180 für T-Stück DN 100**
wie vor beschrieben
Menge: 6,000 St

**Ausführungsbeschreibung 17 Blechummantelung für REKU-Leitungen**
*Blechummantelung für REKU-Leitungen*
Ummantelung aus Stahlblech verzinkt für Rohrleitungdämmung aus Synthesekautschuk

Blechdicke, Überlappung und Ausführung nach DIN 4102.

Aus Gründen der leichteren Blechmontage sollte zwischen der Synthesekautschuk-Oberfläche und dem Blechmantel pro Meter ein ca. 100mm breiter Rollfilzstreifen (im eingebauten Zustand auf ca. 10mm zusammengedrückt) vorgesehen werden.

**02.07.190 für Rohrleitung DN 65**
wie vor beschrieben
Menge: 3,000 m

**02.07.200 für Rohrleitung DN 80**
wie vor beschrieben
Menge: 3,000 m

**02.07.210 für Rohrleitung DN 100**
wie vor beschrieben
Menge: 3,000 m

**02.07.220 für 90° Bogen DN 65**
wie vor beschrieben
Menge: 3,000 St

**02.07.230 für 90° Bogen DN 80**
wie vor beschrieben
Menge: 6,000 St

**02.07.240 für 90° Bogen DN 100**
wie vor beschrieben
Menge: 6,000 St

**02.07.250 für T-Stück DN 80**
wie vor beschrieben
Menge: 6,000 St

**02.07.260 für Rohr-Passstück bis DN 180**
wie vor beschrieben
Menge: 6,000 St

**02.07.270 Dämmkappe bis DN 65**
Dämmkappe bis DN 80

liefern und fachgerecht montieren
Menge: 6,000 St

**02.07.280 Dämmkappe bis DN 80**
Dämmkappe bis DN 80

liefern und fachgerecht montieren
Menge: 6,000 St

**02.07.290 Dämmkappe bis DN 100**
Dämmkappe bis DN 100

liefern und fachgerecht montieren
Menge: 6,000 St

**02.07.300 Ausschnitt in Stahlblech-Ummantelung**
Ausschnitt in Stahlblech-Ummantelung,

inkl. Entgraten der Schnittkante
Menge: 108,000 St

**Ausführungsbeschreibung 18 Steinwolleisolierung für Trinkwasserleitungen 100%**
*Steinwolleisolierung für Trinkwasserleitungen 100%*
zum Nachweis auf besondere Anordnung der Bauleitung bzw. des Bauherrn.
Aufmaßzettel sind nach Beendigung der angeordneten Arbeiten unverzüglich (max. 5 Arbeitstage) der Bauleitung zur Unterschrift vorzulegen. Später vorgelegten Nachweisen kann die Anerkennung verweigert werden.
Neben Ort und Art der ausgeführten Leistung müssen auch der Grund und der Veranlasser der ausgeführten Arbeiten angegeben werden.

Steinwolleisolierung mit alukaschierten Dämmschalen aus Steinwolle, nichtbrennbar nach DIN 4102-1, Schmelzpunkt > 1000°C nach DIN 4102-17, Wärmeleitfähigkeit 0,035 W/(mK) nach EnEV, Rohdichte > 90 kg/m³. Die Rohrschalen sind mit verzinktem Bindedraht,
6 Wicklungen pro lfd. Meter auf Rohren und Formteilen zu befestigen. Überlappungen und Rundstöße sind mit selbstklebenden Alu-Folienbändern diffusionsdicht abzukleben, einschl. aller Befestigungsmaterialien, Abstandshalter, Endabschlüsse und Anpassung an Durchbrüche, Öffnungen, Abgänge, Formstücke, alte anzubindende Isolierungen etc.

Die Dämmung für Bögen ist gesondert ausgewiesen und anzubieten.

Fabrikat der Planung:  Rockwool /
  Dämmschale RS 800

oder gleichwertig

Das Produkt/ Fabrikat ist voll funktionsfähig in die vorhandene Bestandsanlage ohne zusätzliche Schnittstellen zu integrieren.

gewähltes Fabrikat/Typ:

'......................................'
  (vom Bieter einzutragen)

**02.07.310 für Rohrleitungen bis 27mm**
für Rohrleitungen bis 27mm

liefern und montieren
Menge: 190,000 m

**02.07.320 für Formteile bis 27mm**
Formteile bis 27mm

liefern und montieren
Menge: 180,000 St

**02.07.330 für Rohrleitungen bis 34mm**
für Rohrleitungen bis 34mm

liefern und montieren
Menge: 60,000 m

**02.07.340 für Formteile bis 34mm**
Formteile bis 34mm

liefern und montieren
Menge: 90,000 St

**02.07.350 für Armaturen bis DN 50**
für Armaturen bis DN 50

liefern und montieren
Menge: 90,000 St

**02.07.360 Anbindung an bestehende Dämmung**
Anschluss an Bestandsdämmung, bestehend aus PUR Schaum, Aluminiumschicht (Dampfbremse) und Mineralwolle (Abstandhalter) bis DN150

Fachgerechete Anarbeitung des Synthesekautschuk mit Brandklasse B/BL-s1,d0 an die bestehende Bestandsdämmung mit für den Synthesekautschuck erfoderlichen Kleber.

Oberhalb des Synthesekautschuks ist eine Aufdopplungssicht des Synthesekautschukschicht von einer Länge von 200mm fachgerecht aufzubringen.

Oberhalb der Aufdopplungschicht und der Bestandsdämmung ist im Schnittstellenbereich der alten und neuen Dämmung eine Überlappungsschicht mit einer Länge von 200mm (jeweils 100mm überlappend auf alte und neue Dämmung) fachgerecht zu montieren.

Die Rundnaht an der Verbingungsstelle der alten und neuen Dämmungen umlaufend mit einem 100 mm breitem, selbstklebenden Aluminiumklebeband verkleben. Die Überlappung beträgt hierbei auf beiden Seiten 50 mm.
Menge: 24,000 St

**02.07.370 Alu-Klebeband 10 mm SE**
Menge: 2,000 St

**02.07.380 Wickeldraht**
Menge: 4,000 kg

#### Bereich 02.08 Aufwandsarbeiten und Sonstiges

**02.08.10 Profilstahl-Konstruktion, feuerverzinkt**
in handelsüblichen Profilen, Ausführung in feuerverzinktem Stahl.
Nach den örtlichen Verhältnissen und Erfordernissen gefertigt, einschl. Befestigungsmaterial.

Verwendungszweck: Rahmen-/Konsolenkonstruktion sowie sonstige Konstrukionen zur Abstützung und Abhängung von (u.a. Rohrleitungen, Armaturen, Komponenten, Ausbildung von Festpunktkonstruktionen) im Innenbereich
Menge: 120,000 kg

**02.08.20 Bezeichnungsschilder aus Kunststoff**
Bezeichnungsschild, Farbe und Beschriftung nach Vorgaben des AG bzw. mit AG abzustimmen, mit mehrzeiliger Beschriftung, Schild aus mehrschichtigem Kunststoff, gefräst,
Höhe 52 mm,
Breite 100 mm.
geklebt oder geschraubt je nach Befestigungsuntergrund
liefern und montieren
Menge: 80,000 St

**02.08.30 Inbetriebnahme**
Inbetriebnahme und Einregulierung des kompl. Wärme- / Kälterückgewinnungssystems und der Gesamtanlage in Zusammenarbeit mit der ausführenden Anlagenbaufirma bzw. MSR-Firma einschl. Einstellung und Überprüfung der Anlagenfunktionen sowie Übergabe an den Bauherrn, Einweisung des Bedienpersonals und Erstellung von Revisionsunterlagen

Fabrikat der Gesamtanlage im Bestand: SEW-Kempen
Typ: IBN
Menge: 4,000 psch

**02.08.40 Erstellen von Revisions-/Dokumentationsunterlagen**
gemäß technischen Vorbemerkungen im Standard des Universitätsklinikum Aachen in 2-facher gedruckter Ausfertigung und zusätzlich und 5-fach
in digitaler Formauf Datenträger für die Gesamtleistung der Leistungsbeschreibung.

Die Abrechnung erfolgt mit 1 psch für alle 6 Fortlufttürme
Menge: 1,000 Psch

**02.08.50 Obermonteurstunden einschl. aller Nebenkosten**
Die nachfolgend aufgeführten Stundenlohnarbeiten sind für Arbeiten bestimmt die nicht vorhersehbar bzw. die kalkulatorisch zum Zeitpunkt der Angebotsabgabe nicht erfassbar sind

Obermonteurstunden einschl. aller Nebenkosten, Fahrgelder, Auslösungen etc. zum täglichen Nachweis
Menge: 55,000 h

**02.08.60 Monteurstunden**
Leistung wie zuletzt in vollem Wortlaut beschrieben, jedoch für den Monteur
Menge: 80,000 h

**02.08.70 Helferstunden**
Leistung wie zuletzt in vollem Wortlaut beschrieben, jedoch für den Helfer
Menge: 80,000 h

**02.08.80 Druckprobe REKU-Netz**
Die Anlage ist nach dem Einbau und vor dem Anbringen der Dämmung einer hydraulischen Druckprüfung nach DIN EN 14336 unter Beteiligung des GB-GT zu unterziehen. Einschl. der Gestellung der dazu erforderlichen Geräte und Kleinmaterial und Erstellung des dazugehörigen Protokolles.
Menge: 6,000 psch

**02.08.90 Druckprobe Trinkwasseranlage**
Die Anlage ist nach dem Einbau und vor dem Schließen der Mauerschlitze und Wand- und Deckendurchbrüche sowie ggf. vor dem Aufbringen des Estrichs oder einer anderen Überdeckung einer Druckprüfung gemäß "VDI/ DVGW 6023, 6.9 Dichtheitsprüfung und Inbetriebnahme"
 unter Beteiligung des GB-GT zu unterziehen.
Um einer späteren Verkeimung des Trinkwassernetzes durch verbleibende Restwassermengen vorzubeugen, darf diese Druckprobe nur mit ölfreier Druckluft oder Stickstoff ausgeführt werden.
Einschl. der Gestellung der dazu erforderlichen Geräte und Betriebsstoffe, Befüllung / Entleerung der Gesamtanlage und Erstellung des dazugehörigen Protokolles.
Menge: 6,000 St

**02.08.100 Spülung der Trinkwasseranlage**
Spülen der neu installierten Trinkwasserleitungen nach den Normen der Reihe DIN 1988, der Trinkwasserverordnung und dem ZHVSHK Merkblatt " Spülen, Desinfizieren und Inbetriebnahme von Trinkwasser- installationen" unter Beteiligung des GB-GT

Einschl. der Gestellung der dazu erforderlichen zugelassenen Geräten und Betriebsstoffe, Befüllung / rückstandslose Entleerung der Anlagenteile und Erstellung der dazugehörigen Protokolle.

Spülen unter vorheriger Anmeldung bei der Bauüberwachung. Abrechnung erfolgt im Stundenweis nach Aufmaß.
Menge: 6,000 St

**02.08.110 Zusätlicher Aufwand für Logistik und Transport**
Aufgrund der besonderen Gegebenheiten entstehen bei dieser Maßnahme zusätzliche Aufwände für Logistik und Materialtransport, die in dieser Position gesondert kalkuliert werden müssen.

Folgende Arbeiten sind in der Kalkulation zu berücksichtigen:

- Transport vom Wareneingang auf Ebene -3 (siehe Anhang) bis zum Aufzug im Turm A1
- Weitertransport mit dem Aufzug bis zum Dach des 10. Obergeschosses
- Zwischenlagerung des Materials (Neue sowie demontierte Komponenten) auf dem Dach (siehe Anhang)
- Transport zwischen der Dachlagerfläche und den jeweiligen Türmen (Neue sowie demontierte Komponenten)
- Einbringung der neuen Komponenten in die Turmstuben (14. Obergeschoss). Die Inanspruchnahme von Industriekletterern wird durch den SiGeKo vorgeschrieben und ist entsprechend zu kalkulieren.
- Ausbringung der demontierten Komponenten aus den Turmstuben (14. Obergeschoss). Die Inanspruchnahme von Industriekletterern wird durch den SiGeKo vorgeschrieben und ist entsprechend zu kalkulieren.
- Transport der demontieretn Komponenten vom Zwischenlager (Ebene 10) bis auf Ebene E-3 über den Aufzug in Turm A1
- Transport der demontieretn Komponenten vom Aufzug im Turm A1 zum Wareneingang (E-3)

In allen Türmen müssen die Komponenten über die Stahltreppe transportiert werden. Eine Zerlegung der Bauteile in transportierbare Einzelteile ist hierzu erforderlich. Diese müssen anschließend im jeweiligen Turm wieder zusammengebaut werden. Der zusätzliche Aufwand für Herstellung, Zerlegung und Montage ist entsprechend in dieser Position zu berücksichtigen.
Menge: 6,000 psch

### Titel 03 Elektrotechnik

#### Bereich 03.01 Baustrom und Baubeleuchtung

**03.01.10 Bauprovisorium für zu erhaltende Stromkreise**
Während der Umbaumaßnahme sind einzelne Stromkreise durchgehend auch nach dem Rückbau von alten Unterverteilungen, Rangierverteilern oder Trassenverbindungen bis hin zur Inbetriebnahme der neuen Installationsstruktur in Betrieb zu halten (z.B. Zentralbatteriesystem im Bestand).

Dies kann z.B. sein:
- Beleuchtung im Installationsgeschoss
- Sicherheitsbeleuchtung im Installationsgeschoss

Hier anzubieten ist die temporäre Bereitstellung und Montage eines Iso-Kleinverteilers mit 6 Stück LS-Sicherungsabgängen B16A, anteilig FI 30mA, flexibler Einspeisung mittels CEE-Stecker 32A und das Umklemmen von bis zu 6 vorhandenen Stromkreisen 1-phasig 16A im Installationsgeschoss. Dazu gehört auch die Identifikation der Stromkreise und der daran befindlichen Betriebsmittel.

Ergänzend erforderliches Installationsmaterial ist über die nachfolgenden Positionen getrennt zu erfassen.
Menge: 12,000 Stk

**03.01.20 Abzweigdosen FR.**
komplett mit Klemmen
Menge: 30,000 Stk

**03.01.30 Lichtleiste freistrahlend 1x54W IP44**
für provisorische Ausleuchtung von Baustellenbereichen einschl. Leuchtmittel-Erstbestückung und Befestigungsmaterial
Menge: 25,000 Stk

**03.01.40 Schuko-Stecker für Gummikabel**
Menge: 10,000 Stk

**03.01.50 Gummikabel 3 x 1,5 mm²**
in Teillängen verlegen und provisorisch befestigen
Menge: 300,000 m

**03.01.60 Unterhaltskosten Baustrom**
Für vorgenannte Baustromversorgung sind die Unterhaltskosten (monatlicher Überprüfung der Schutzmaßnahmen aller installierten Verteiler, Behebung von Defekten und Wechseln von Sicherungen) für jeweils einen Zeitraum von einem Monat anzubieten.
Defekte Sicherungseinsätze sind separat abzurechnen.
Menge: 6,000 Mon

**03.01.70 Baustromkleinverteiler**
mobiler kompakter Baustrom-Steckdosenverteiler mit Kunststoffgehäuse,Steckerfertig mit CEE-Stecker 16A und ca. 30 m Anschlussleitung, mit RCD-Schutzschalter
bestückt mit mind. 1 Stück CEE-Steckdose 16A und 4 Stück Schuko-Steckdosen
Menge: 4,000 Stk

**03.01.80 Abzweigkasten IP54 aus Thermoplast 85**
Abzweigkasten IP54 aus Thermoplast 85
ca. 85 x 85 x 37, halogenfrei, einschl. Klemmen liefern, montieren und verschalten.
Menge: 23,000 St.

**03.01.90 Baustromanschluss - Turm A2**
*** Pauschalposition
Baustromanschluss für Turm A2, Einrichten, Vorhalten und Entfernen eines Baustromanschlusses Anschlussleistung mind. 22 KW, mit einem Baustromverteiler allstromsensitiv inkl. Stromzähler an einem durch den AG angegebenen Ort, Leitungslängen ca. 60 m.

Am Turm A2, Etage 10 ist ein durch den AG bereitgestellter CEE 32A Anschluss zur Baustromversorgung vorhanden.

Sämtliche Leitungen sind lagegesichert und deutlich gekennzeichnet zu führen.
Baustromverteiler müssen wetterfest und abschließbar (mindestens 3 Schlüssel an AG) sein.

Die gesamte Anlage ist gemäß den einschlägigen VDE-Bestimmungen zu errichten und in den vorgeschriebenen Zeitabständen nach UVV "Elektrische Anlagen und Betriebs- mittel" zu überprüfen.

Erforderliche technische Klärungen der Elektrotechnischen Anlage des AG durch den AN, mit Anschluss der Anlage an die Stromversorgung des AG.

Anlage errichten, für die Dauer der Bauzeit des AN vorhalten und beseitigen.

HINWEIS:
Die Abrechnung des Baustromes selber erfolgt gemäß den Vorbemerkungen, ist also nicht Bestandteil dieser Position!
Menge: 1,000 psch

**03.01.100 Baustromanschluss - Turm A3**
*** Pauschalposition
Baustromanschluss für Turm A3, Einrichten, Vorhalten und Entfernen eines Baustromanschlusses Anschlussleistung mind. 22 KW, mit einem Baustromverteiler allstromsensitiv inkl. Stromzähler an einem durch den AG angegebenen Ort, Leitungslängen ca. 60 m.

Am Turm A3, Etage 10 ist ein durch den AG bereitgestellter CEE 32A Anschluss zur Baustromversorgung vorhanden.

Sämtliche Leitungen sind lagegesichert und deutlich gekennzeichnet zu führen.
Baustromverteiler müssen wetterfest und abschließbar (mindestens 3 Schlüssel an AG) sein.

Die gesamte Anlage ist gemäß den einschlägigen VDE-Bestimmungen zu errichten und in den vorgeschriebenen Zeitabständen nach UVV "Elektrische Anlagen und Betriebs- mittel" zu überprüfen.

Erforderliche technische Klärungen der Elektrotechnischen Anlage des AG durch den AN, mit Anschluss der Anlage an die Stromversorgung des AG.

Anlage errichten, für die Dauer der Bauzeit des AN vorhalten und beseitigen.

HINWEIS:
Die Abrechnung des Baustromes selber erfolgt gemäß den Vorbemerkungen, ist also nicht Bestandteil dieser Position!
Menge: 1,000 psch

**03.01.110 Baustromanschluss - Turm B1**
*** Pauschalposition
Baustromanschluss für Turm B1, Einrichten, Vorhalten und Entfernen eines Baustromanschlusses Anschlussleistung mind. 22 KW, mit einem Baustromverteiler allstromsensitiv inkl. Stromzähler an einem durch den AG angegebenen Ort, Leitungslängen ca. 60 m.

Am Turm B1, Etage 10 ist ein durch den AG bereitgestellter CEE 32A Anschluss zur Baustromversorgung vorhanden.

Sämtliche Leitungen sind lagegesichert und deutlich gekennzeichnet zu führen.
Baustromverteiler müssen wetterfest und abschließbar (mindestens 3 Schlüssel an AG) sein.

Die gesamte Anlage ist gemäß den einschlägigen VDE-Bestimmungen zu errichten und in den vorgeschriebenen Zeitabständen nach UVV "Elektrische Anlagen und Betriebs- mittel" zu überprüfen.

Erforderliche technische Klärungen der Elektrotechnischen Anlage des AG durch den AN, mit Anschluss der Anlage an die Stromversorgung des AG.

Anlage errichten, für die Dauer der Bauzeit des AN vorhalten und beseitigen.

HINWEIS:
Die Abrechnung des Baustromes selber erfolgt gemäß den Vorbemerkungen, ist also nicht Bestandteil dieser Position!
Menge: 1,000 psch

**03.01.120 Baustromanschluss - Turm B2**
*** Pauschalposition
Baustromanschluss für Turm B2, Einrichten, Vorhalten und Entfernen eines Baustromanschlusses Anschlussleistung mind. 22 KW, mit einem Baustromverteiler allstromsensitiv inkl. Stromzähler an einem durch den AG angegebenen Ort, Leitungslängen ca. 60 m.

Am Turm B2, Etage 10 ist ein durch den AG bereitgestellter CEE 32A Anschluss zur Baustromversorgung vorhanden.

Sämtliche Leitungen sind lagegesichert und deutlich gekennzeichnet zu führen.
Baustromverteiler müssen wetterfest und abschließbar (mindestens 3 Schlüssel an AG) sein.

Die gesamte Anlage ist gemäß den einschlägigen VDE-Bestimmungen zu errichten und in den vorgeschriebenen Zeitabständen nach UVV "Elektrische Anlagen und Betriebs- mittel" zu überprüfen.

Erforderliche technische Klärungen der Elektrotechnischen Anlage des AG durch den AN, mit Anschluss der Anlage an die Stromversorgung des AG.

Anlage errichten, für die Dauer der Bauzeit des AN vorhalten und beseitigen.

HINWEIS:
Die Abrechnung des Baustromes selber erfolgt gemäß den Vorbemerkungen, ist also nicht Bestandteil dieser Position!
Menge: 1,000 psch

**03.01.130 Baustromanschluss - Turm C3**
*** Pauschalposition
Baustromanschluss für Turm C3, Einrichten, Vorhalten und Entfernen eines Baustromanschlusses Anschlussleistung mind. 22 KW, mit einem Baustromverteiler allstromsensitiv inkl. Stromzähler an einem durch den AG angegebenen Ort, Leitungslängen ca. 60 m.

Am Turm C3, Etage 10 ist ein durch den AG bereitgestellter CEE 32A Anschluss zur Baustromversorgung vorhanden.

Sämtliche Leitungen sind lagegesichert und deutlich gekennzeichnet zu führen.
Baustromverteiler müssen wetterfest und abschließbar (mindestens 3 Schlüssel an AG) sein.

Die gesamte Anlage ist gemäß den einschlägigen VDE-Bestimmungen zu errichten und in den vorgeschriebenen Zeitabständen nach UVV "Elektrische Anlagen und Betriebs- mittel" zu überprüfen.

Erforderliche technische Klärungen der Elektrotechnischen Anlage des AG durch den AN, mit Anschluss der Anlage an die Stromversorgung des AG.

Anlage errichten, für die Dauer der Bauzeit des AN vorhalten und beseitigen.

HINWEIS:
Die Abrechnung des Baustromes selber erfolgt gemäß den Vorbemerkungen, ist also nicht Bestandteil dieser Position!
Menge: 1,000 psch

**03.01.140 Baustromanschluss - Turm D4**
*** Pauschalposition
Baustromanschluss für Turm D4, Einrichten, Vorhalten und Entfernen eines Baustromanschlusses Anschlussleistung mind. 22 KW, mit einem Baustromverteiler allstromsensitiv inkl. Stromzähler an einem durch den AG angegebenen Ort, Leitungslängen ca. 60 m.

Am Turm D4, Etage 10 ist ein durch den AG bereitgestellter CEE 32A Anschluss zur Baustromversorgung vorhanden.

Sämtliche Leitungen sind lagegesichert und deutlich gekennzeichnet zu führen.
Baustromverteiler müssen wetterfest und abschließbar (mindestens 3 Schlüssel an AG) sein.

Die gesamte Anlage ist gemäß den einschlägigen VDE-Bestimmungen zu errichten und in den vorgeschriebenen Zeitabständen nach UVV "Elektrische Anlagen und Betriebs- mittel" zu überprüfen.

Erforderliche technische Klärungen der Elektrotechnischen Anlage des AG durch den AN, mit Anschluss der Anlage an die Stromversorgung des AG.

Anlage errichten, für die Dauer der Bauzeit des AN vorhalten und beseitigen.

HINWEIS:
Die Abrechnung des Baustromes selber erfolgt gemäß den Vorbemerkungen, ist also nicht Bestandteil dieser Position!
Menge: 1,000 psch

**03.01.150 Vorhaltung Baustromanschluss**
Vorhaltung von Baustromanschluss über die Bauzeit des AN hinaus, Abrechnung nach Wochen.

HINWEIS:
Die Abrechnung des Baustroms erfolgt nach Ende der Rohbauarbeiten durch den AG, mit Kostenumlage auf die weiteren Gewerke.
Menge: 1,000 Wo

### Titel 04 Estricharbeiten

**04.10 Reinigen**
Reinigen des Bodens / Untergrundes von grober Verschmutzung nach besonderer Anordnung des AG, Art/Umfang der Verschmutzung 'loser Schutt, Putzreste etc., Abfälle werden Eigentum des AN und sind zu entsorgen,
Menge: 30,000 m²

**04.20 Fräsen/Aufrauhen des Untergrunds**
Aufrauhen des Untergrundes aus Beton,
durch Fräsen o. a. mechanische Bearbeitung,
mittlere Tiefe bis 3 mm für Verbundestrich/ Ausgleichsestrich,

Anfallender Schutt wird Eigentum des AN und ist
zu beseitigen.
Menge: 30,000 m²

**04.30 Haftzugversuche gemäß ZTV-ING**
Haftzugversuche gemäß ZTV-ING auf gestrahlten Bodenflächen,
Haftzugversuche nach ZTV-ING auf den untergrundvor- behandelten Bodenoberflächen, zur Eignungsprüfung des Untergrundes für den vorgesehenen Verbundestrich,
als zusätzliche Prüfung über VOB Teil C hinaus,
Die Prüfung und Auswertung erfolgt vom AN eigenverantwortlich,
Die Messprotokolle sind dem AG zur Kenntnis vorzulegen,
Menge: 6,000 St

**04.40 Prüfung der Rauhtiefe**
Prüfung der Rauhtiefe auf gefrästen Bodenflächen,
Prüfen der Rauhtiefe der vorbereiteten Oberfläche gemäß ZTV-ING,
als zusätzliche Prüfung über VOB Teil C hinaus,
Die Prüfung und Auswertung erfolgt vom AN eigenverantwortlich,
Die Messprotokolle sind dem AG zur Kenntnis vorzulegen.
Menge: 6,000 Stk

**04.50 Haftbrücke**
Aufbringen einer Haftbrücke auf Boden,
für Spachtelung/ Ausgleichsestrich/ Verbundestrich,
Menge: 30,000 m²

**04.60 Verbundestrich, Zementestrich**
Zementestrich als Verbundestrich gemäß DIN 18560, Festigkeitsklasse mind. CT C35-F5,
Einbautoleranz DIN 18202,Tab.3, Zeile 3,
Estrichnenndicke: ca. 30 bis 35 mm

als Untergrund für Fliesenbelag,
Menge: 30,000 m²

**04.70 Zulage Gefälleestrich, Neigung ca. 2 %,**
Zulage zu vorheriger Position für:
Leistung wie zuletzt in vollem Wortlaut beschrieben, jedoch 'Verbundestrich als Gefälleestrich
Neigung ca. 2 %,
Mindestdicke ca. 30 mm, mittlere Dicke des Estrichs = 35 mm,
Menge: 30,000 m²

**04.80 Mehrdicke 5 mm**
Mehrdicke der vorbeschriebenen Estrichs
je 5 mm Dicke,
Ausführung nach besonderer Anordnung des AG.
Menge: 1,500 m²

**04.90 Anschlagschiene Stahl**
Anschlagschiene aus Stahl verzinkt,
Profil 'Winkel 60 x 40 x 2 mm, gekantet',
einschl. Befestigungsanker,
an freien Estrichrändern und entlang Fassadenprofilen,
in Teillängen liefern und einsetzen.
Menge: 38,000 m

**04.100 Wie vor 'Material aus Stahl verzinkt,**
Leistung wie zuletzt in vollem Wortlaut beschrieben,
jedoch Winkel aus Stahl 140 x 60 x 3 mm verzinkt, in Teillängen,
Menge: 38,000 m

**04.110 Einbau von Bodeneinläufen**
Einbau in den Estrich von bauseits beigestellten Bodeneinläufen mit Grundkörper, Aufstockelement und Abdeckung, Rohranschluss bauseits,
Abdichtung der Einläufe mit Klebeflansch oder Pressdichtungsflansch separat ausgeschrieben,
Nenn- Maß der Einläufe bis Durchmesser 100 mm,
Menge: 6,000 St

**04.120 Fugen dichten an Einläufen, Rinnen, Systemwänden, aufgehenden Bauteilen**
Anlegen von Fugen an vorgenannten Teilen,
und dauerelastisches Eindichten mit überfahrbarer Dichtmasse,
Fugenbreite:  ca. 10 mm
Fugentiefe:  10 - 40 mm
Menge: 100,000 m

### Titel 05 Malerarbeiten Ebene 14

*Hinweis: Arbeitsbereiche*
In den Fortlufttürmen des Klinikums sind in den Türmen A2, A3, B1, B2, C3, D4, jeweils auf den Ebenen 14 und 15 die Malerarbeiten durchzuführen.

Die Arbeiten laufen jeweils in getrennten Zeitspannen ab.

Der Zugang in die Ebenen 14 und 15 erfolgt über der oberste Dachebene des Klinikums bei ca. + 30,0 m
in die Ablufttüre über die Treppen.

Ebene 14: ca. + 40,30 m  über Gelände
Ebene 15: ca. + 42,80 m  über Gelände

**05.10 Untergrundvorbehandlung für Innenanstrich der Wände**
Beton-Untergrund auf Eignung, Trag- und Haftfähigkeit prüfen,
Höhe bis 2,30 m,
Flächen mittels Bürsten o. ä. mechanisch säubern,

kleine Schadstellen mit Zementspachtel ausspachteln, einzelne Löcher füllen,

Grundanstrich mit Lacryl Tiefgrund ELF 595. oder gleichwertig
emissionsarm, tief eindringend, gut verfestigend, alkalibeständig, schnell trocknend,
Fabrikat: Brillux, oder gleichwertig,

inkl. Abdecken der vorhandenen TGA-Einbauten sowie TGA- und ELT-Leitungen.

gew. Fabrikat / Typ
des Anstrichs: '.....................................'
  (vom Bieter einzutragen)

Das Produkt/ Fabrikat ist voll funktionsfähig in die
vorhandene Bestandsanlage ohne zusätzl. Schnittstelle zu integrieren.
Menge: 465,000 m²

**05.20 Innenanstrich der Wände, gut reinigungsfähig**
als Erstbeschichtung mit Kunstharz-Dispersionsfarbe,
aller Wandflächen,
Höhe bis 2,30 m,
in Technikraum als Feuchtraum,

strapazierfähig und gut reinigungsfähig,
im Betrieb für Innenräume mit direkter Nässe auf der Wandoberfläche geeignet,

Untergrund aus vorbereiteten Betonflächen,

Anstrich-System: Brillux oder gleichwertig,
Zwischenanstrich mit Superlux ELF 3000 oder gleichwertig,
Schlussanstrich mit Superlux ELF 3000 oder gleichwertig,
emissionsarm, TÜV schadstoffgeprüft,
Nassabriebbeständigkeit: Klasse 2,
Kontrastverhältnis (weiß): Klasse 1 bei 7 m²/l
Glanzgrad: stumpfmatt
Standardfarbton: weiß oder altweiß nach Angabe des AG,

gew. Fabrikat / Typ
des Anstrichs: '.....................................'
  (vom Bieter einzutragen)

Das Produkt/ Fabrikat ist voll funktionsfähig in die
vorhandene Bestandsanlage ohne zusätzl. Schnittstelle zu integrieren

inkl. Abdecken der vorhandenen TGA-Einbauten sowie TGA- und ELT-Leitungen
Menge: 465,000 m²

**05.30 Anstrich, Leibungen bis 25 cm Breite**
Anstrich der Dispersionsfarbe wie vor,
voll abdeckend auftragen,
alle Flächen der Leibungen bis 25 cm Breite,
Farbe weiß, nach Wahl des AG,
Menge: 340,000 m

**05.40 Untergrundvorbehandlung für Innenanstrich der Decke**
Beton-Untergrund auf Eignung, Trag- und Haftfähigkeit prüfen,
Deckenhöhe bis 2,30 m,
Flächen mittels Bürsten o. ä. mechanisch säubern,

kleine Schadstellen mit Zementspachtel ausspachteln, einzelne Löcher füllen,

Grundanstrich mit Lacryl Tiefgrund ELF 595 oder gleichwertig,
emissionsarm, tief eindringend, gut verfestigend, alkalibeständig, schnell trocknend,
Fabrikat: Brillux, oder gleichwertig,

inkl. Abdecken der vorhandenen TGA-Einbauten sowie TGA- und ELT-Leitungen.

gew. Fabrikat / Typ
des Anstrichs: '.....................................'
  (vom Bieter einzutragen)

Das Produkt/ Fabrikat ist voll funktionsfähig in die
vorhandene Bestandsanlage ohne zusätzl. Schnittstelle zu integrieren.
Menge: 175,000 m²

**05.50 Decken-Anstrich**
Decken-Anstrich mit Kunstharz-Dispersionsfarbe,
Deckenhöhe bis 2,30 m,

Untergrund aus glatten Betonflächen,

Anstrich-System: Brillux, Superlux ELF 3000. oder gleichwertig wie vor,

1 Zwischenanstrich,
1 Schlussanstrich,

Farbe weiß oder hellgetönt, nach Wahl des AG,

inkl. Abdecken der vorhandenen TGA-Einbauten sowie TGA- und ELT-Leitungen.

gew. Fabrikat / Typ
des Anstrichs: '.....................................'
  (vom Bieter einzutragen)

Das Produkt/ Fabrikat ist voll funktionsfähig in die
vorhandene Bestandsanlage ohne zusätzl. Schnittstelle zu integriere.
Menge: 175,000 m²

**05.60 Versiegelung, überstreichbar, bis 5 mm**
Versiegelung von Anschluss-, Eck- und Randfugen im Wand- und Deckenbereich mit dauerelastischem und überstreichbarem Acrylat,
Fuge bis 5 mm,
Menge: 480,000 m

**05.70 Versiegelung, bis 10 mm**
Versiegelung von Anschlussfugen zwischen den Wänden und der Edelstahlwanne auf dem Boden,
mit dauerelastischem PU-Material,
Fuge über 5 bis 10 mm,
Menge: 5,000 m

*Hinweis: Bodenbeschichtung staubbindend*
Beschichtung aus einer lösemittelfreien, pigmentierten, staubbindenen Beschichtung,

Bereiche: Technikräume Ebene 14,
Untergrund: Zementestrich, Beton, glatt,

**05.80 Bodenbeschichtung, staubbindend**
Bodenbeschichtung als staubbindender Anstrich, Untergrund aus Zementestrich und Beton,

Ausführung wie folgt:
Untergrund reinigen, kleine Schadstellen mit Mischung aus Bodenversiegelung und feinem Quarzsand spachteln,
eine Grundierung, eine Zwischenbeschichtung und eine
Schlussbeschichtung mit Bodenversiegelung auf
PU-Acrylat-Basis, wasserverdünnbar, seidenmatt,

Erzeugnis z.B. Brillux, Bodensiegel ELF 847, oder
gleichwertig,

gew. Fabrikat/ Typ: '................................'
  (vom Bieter einzutragen)

Das Produkt/ Fabrikat ist voll funktionsfähig in die
vorhandene Bestandsanlage ohne zusätzl. Schnittstelle zu integrieren.
Menge: 60,000 m²

**05.90 Sockelanstrich**
als Beschichtung wie vor,
jedoch Sockel mit Höhe ca.10 cm,
Farbton wie Bodenbeschichtung wie vor
inkl. dauerelastischer Versiegelung (PU-Material)
der Anschlussfuge Boden/ Wand,
Menge: 100,000 m

### Titel 06 Malerarbeiten Ebene 15

**06.10 Untergrundvorbehandlung für Innenanstrich der Wände**
Beton-Untergrund auf Eignung, Trag- und Haftfähigkeit prüfen,
Höhe bis 1,60 m,
Flächen mittels Bürsten o. ä. mechanisch säubern,

kleine Schadstellen mit Zementspachtel ausspachteln, einzelne Löcher füllen,

Grundanstrich mit Lacryl Tiefgrund ELF 595. oder gleichwertig emissionsarm, tief eindringend, gut verfestigend, alkalibeständig, schnell trocknend,
Fabrikat: Brillux, oder gleichwertig,

inkl. Abdecken der vorhandenen TGA-Einbauten sowie TGA- und ELT-Leitungen.

gew. Fabrikat / Typ
des Anstrichs: '.....................................'
  (vom Bieter einzutragen)

Das Produkt/ Fabrikat ist voll funktionsfähig in die
vorhandene Bestandsanlage ohne zusätzl. Schnittstelle zu integrieren.
Menge: 110,000 m²

**06.20 Innenanstrich der Wände, gut reinigungsfähig**
als Erstbeschichtung mit Kunstharz-Dispersionsfarbe,
aller Wandflächen,
Höhe bis 1,60 m,
in Technikräumen als Feuchtraum,

strapazierfähig und gut reinigungsfähig,
im Betrieb für Innenräume mit direkter Nässe auf der Wandoberfläche geeignet,

Untergrund aus vorbereiteten Betonflächen,

Anstrich-System: Brillux oder gleichwertig,
Zwischenanstrich mit Superlux ELF 3000 oder gleichwertig,
Schlussanstrich mit Superlux ELF 3000 oder gleichwertig,
emissionsarm, TÜV schadstoffgeprüft,
Nassabriebbeständigkeit: Klasse 2,
Kontrastverhältnis (weiß): Klasse 1 bei 7 m²/l
Glanzgrad: stumpfmatt
Standardfarbton: weiß oder altweiß nach Angabe des AG,

gew. Fabrikat / Typ
des Anstrichs: '.....................................'
  (vom Bieter einzutragen)

inkl. Abdecken der vorhandenen TGA-Einbauten sowie TGA- und ELT-Leitungen

Das Produkt/ Fabrikat ist voll funktionsfähig in die
vorhandene Bestandsanlage ohne zusätzl. Schnittstelle zu integrieren.
Menge: 110,000 m²

**06.30 Untergrundvorbehandlung für Innenanstrich der Decke**
Beton-Untergrund auf Eignung, Trag- und Haftfähigkeit prüfen,
Deckenhöhe bis 1,60 m,
Flächen mittels Bürsten o. ä. mechanisch säubern,

kleine Schadstellen mit Zementspachtel ausspachteln, einzelne Löcher füllen,

Grundanstrich mit Lacryl Tiefgrund ELF 595 oder gleichwertig,
emissionsarm, tief eindringend, gut verfestigend, alkalibeständig, schnell trocknend,
Fabrikat: Brillux, oder gleichwertig,

inkl. Abdecken der vorhandenen TGA-Einbauten sowie TGA- und ELT-Leitungen.

gew. Fabrikat / Typ
des Anstrichs: '.....................................'
  (vom Bieter einzutragen)

Das Produkt/ Fabrikat ist voll funktionsfähig in die
vorhandene Bestandsanlage ohne zusätzl. Schnittstelle zu integrieren.
Menge: 47,000 m²

**06.40 Decken-Anstrich**
Decken-Anstrich mit Kunstharz-Dispersionsfarbe,
Deckenhöhe bis 1,60 m,

Untergrund aus glatten Betonflächen,

Anstrich-System: Brillux, Superlux ELF 3000. oder gleichwertig wie vor,

1 Zwischenanstrich,
1 Schlussanstrich,

Farbe weiß, nach Wahl des AG,

inkl. Abdecken der vorhandenen TGA-Einbauten sowie TGA- und ELT-Leitungen.

gew. Fabrikat / Typ
des Anstrichs: '.....................................'
  (vom Bieter einzutragen)

Das Produkt/ Fabrikat ist voll funktionsfähig in die
vorhandene Bestandsanlage ohne zusätzl. Schnittstelle zu integrieren.
Menge: 47,000 m²

**06.50 Versiegelung, überstreichbar, bis 5 mm**
Versiegelung von Anschluss-, Eck- und Randfugen im Wand- und Deckenbereich mit überstreichbarem Acrylat,
Fuge bis 5 mm,
Menge: 90,000 m

*Hinweis: Bodenbeschichtung staubbindend*
Beschichtung aus einer lösemittelfreien, pigmentierten, staubbindenen Beschichtung,

Bereiche: Technikräume Ebene 15,
Untergrund: Zementestrich, Beton, glatt,

**06.60 Bodenbeschichtung, staubbindend, Ebene 15**
Bodenbeschichtung als staubbindender Anstrich, Untergrund aus Zementestrich und Beton,

Ausführung wie folgt:
Untergrund reinigen, kleine Schadstellen mit Mischung aus Bodenversiegelung und feinem Quarzsand spachteln,
eine Grundierung, eine Zwischenbeschichtung und eine
Schlussbeschichtung mit Bodenversiegelung auf
PU-Acrylat-Basis, wasserverdünnbar, seidenmatt,

Erzeugnis z.B. Brillux, Bodensiegel ELF 847, oder
gleichwertig.

gew. Fabrikat / Typ
des Anstrichs: '.....................................'
  (vom Bieter einzutragen)

Das Produkt/ Fabrikat ist voll funktionsfähig in die
vorhandene Bestandsanlage ohne zusätzl. Schnittstelle zu integrieren.
Menge: 38,000 m²

### Titel 07 Baureinigung

**07.10 Reinigung Ebene 14 + 15 reinigen**
Ebenen 14 + 15 inkl. der technischen Einrichtungen, wie z.B. Wärmetauscher, Paneelwand, Bodenbeschichtung, Pumpen, Leitungen aller Art, Handräder etc., reinigen bis zum Erreichen einer schmutzfreien Oberfläche, inkl. Entfernen von Schutzfolien und Etiketten.
Ausführungshöhe : bis ca. 2,50 m (lichte Raumhöhe)
Abrechnungsgrundlage : ca. 26m² Netto-Raumfläche

Die Abrechnung erfolgt je Turm
Menge: 6,000 St
Zeitansatz: 0,11

USt %: 19,00
